# Sportplatz Mintarder Str. MH
Angebotsaufforderung (GAEB DA 2000 1.2, DA83)
Projekt: Sportpla
Währung: EUR
Erstellt mit: CaliforniaX by G&W Software AG, CaliforniaX, 09.02.2026

## Zusätzlicher Text
VORBEMERKUNGEN ZUM LEISTUNGSVERZEICHNIS Projekt-Nr.: 2024_00
Verwendete Kürzel:

AG =  Auftraggeber
LVZ =  Leistungsverzeichnis
AN =  Auftragnehmer
M  =  Materialkosten
BL  =  Bauleitung
L  =  Lohnkosten

Bestandteil des Vertrages sind die DIN Normen, Regelwerke, technische Vorschriften, VOB und das
BGB für die Gewährleistung des Kunststoffbelages.

## Sportplatz mit Entwässerung
Datum: 09.02.2026

### 1 BAUSTELLENEINRICHTUNG

**1.1 Baustelleneinrichtung**
Baustelle nach den angegebenen Baufristen und Leistungen einrichten
und räumen. Herstellung, Unterhaltung und Wiederbeseitigung
von Zu- und Abfahrmöglichkeiten, einschl. notwendiger Genehmigungen
und Absperrmaßnahmen An- und Abtransport von Maschinen,
Geräten, Schalungen, Bau- u. Materialbuden, Aufenthalts- u. Sanitärräume.
Herrichtung und Wiederabbau von Materiallagerplätzen,
Sicherung der Baustelle gegen Diebstahl und Unfall.
Durchführung und Unterhaltung erf. Wegsperrungen im
Bereich der Baustelle in Abstimmung mit den zuständigen Behörden.
Sämtliche erforderlichen Einrichtungen für Wasser und Stromversorgung sind vorzuhalten einschl. Unterhaltung und Wartung der Anlagen
während der Bauzeit.
Wiederherstellung des evtl. beschädigten Strassen- und Verkehrsnetzes.
Nach Beendigung der Bauarbeiten sind die Baustelle und
Lagerplätze aufzuräumen. Evtl. Flurschäden sind zu entschädigen und die
Flächen unterhalb der Schutzmatten wieder herzustellen.
Menge: 1,000 psch

**1.2 Bauzaun liefern und intakt vorhalten**
zur Absicherung der Sportstätte aufstellen, und bis
zum Ende der Baumaßnahme vorhalten, nach Abschluss
der Arbeiten abbauen und abtransportieren.
Höhe: 2,0 m
Verschraubung mit Verbindungsschellen, Standfüße aus Beton.
Menge: 250,000 m

**1.3 Tor für Bauzaun**
der Vorposition liefern, aufstellen, vorhalten
und nach Beendigung der Baumaßnahme räumen.
Aufstellen nach Herstellerangaben, als Zulage zur Vorposition.
Breite: 4 m
Vorhaltezeit und Leistungsumfang:
Das Tor ist für die gesamte Dauer der Bauzeit vorzuhalten und instandzuhalten. Eingeschlossen erforderlicher Reparaturen und Austausch beschädigter Elemente.
Menge: 2,000 St

**1.4 Baumschutz**
Schutz für Baumstamm gemäß DIN 18920/ 2014-07  und
RAS-LP 4 gegen mechanische Schäden liefern und aufstellen.
Für die Dauer der vertraglichen Ausführungsfrist vorhalten,
unterhalten und nach Abschluss der Baumaßnahme abbauen
und fachgerecht entsorgen. Der Mantel darf den Baumstamm
und die Wurzelanläufe nicht berühren.
Polsterung des Stammes mit flexiblen Kunststoff-Drainrohren.
Mantel aus Brettern, 24 mm dick, lückenlos befestigen.
Mantelhöhe mindestens 1.5 m, entspr. des vorh. Kronenansatzes.
Stammumfang über 50 bis 80 cm.
Anwendung nur in den beengten Bereichen und der Zufahrt.
Menge: 4,000 St

**1.5 Überfahrtmatten liefern und vorhalten**
Überfahrmatten liefern, verlegen, vorhalten und nach Beendigung der
Baumaßnahme zurückbauen.
Zum Schutz der Rasen- und Pflasterfläche, vorh. Beläge und des
Wurzelraums der Bäume im Zufahrtsbereich zum Sportplatz.
Einschließlich erforderlicher Trenn- und Schutzschichten, wie
Vlies und Sand, zum Schutz der Beläge durchgängig ohne Lücken
verlegen, auch zum Schutz vor Beschädigungen durch die Matten selbst.
Die Matten sind während der gesamten Bauzeit vorzuhalten.
Menge: 750,000 m2

**1.6 Bodenkundliche Baubegleitung**
durch qualifizierten Bodengutachter.
Einschließlich Ortstermin zur Beurteilung der freigelegten Bodenschichten und des Unterbaus.
Probennahme, Untersuchung, Auswertung und Dokumentation,
einschließlich Handlungsempfehlungen.
Untersuchungen insbesondere auf:
- Wasserdurchlässigkeit
- Tragfähigkeit
- Zusammensetzung/Sieblinie
- LAGA-Bestimmung+ Stoffzusammensetzung
- Deponierbarkeit
Menge: 1,000 psch

**1.7 Bestandsdokumentation**
nach Abschluss der Baumaßnahme sind zur Schlussrechnung neben den Aufmaßplänen, ein Plan mit allen Flächen, Höhen, Größen und den
eingemessenen Leitungen, Gräben und Leerrohren zu erstellen.
Die Kabelleerrohre sind einzumessen und die Punkte sind im Plan nachvollziehbar darzustellen. Alle Einmessungen müssen nachvollziehbar erfolgen
und dauerhaft in der Örtlichkeit sowie eindeutig erkennbar sein.
Dieser Plan ist Gegenstand der Abnahme und dem Bauherrn digital als pdf-
und dxf- bzw. dwg-Format zur Verfügung zu stellen, sowie 2 maßstäblich gedruckte Exemplare.

Der Plan ist in einem Mindestmaßstab von 1 : 200 zu erstellen.
Menge: 1,000 psch

### 2 VORBEREITENDE ARBEITEN

**2.1 Grasnarbe abtragen**
vorhandene Grasnarbe abtragen und abfahren,
Abtragsdicke:  10 cm
EP einschl. der Deponiegebühren.
Menge: 3500,000 m2

**2.2 Gehölzfläche bis 1,5 Höhe roden**
Gehölzfläche einschl. Wurzelstubben roden und
fachgerecht entsorgen.
Höhe: bis 1,5 m
Menge: 30,000 m2

**2.3 Wurzelstubben roden**
Wurzelstubben roden, laden und zur Deponie bzw.
Kompostierungsanlage abfahren, Hohlraum verfüllen,
Stammdurchmesser: bis 70 cm
Menge: 1,000 St

**2.4 Drosselschacht einbauen und anschließen**
Bauseits gestellten und auf dem Baustellengelände
befindlichen Drosselschacht zum Einbauort transportieren,
fachgerecht einbauen und an bestehenden Mauerschacht
anschließen. Der Betonschacht DN 2000 hat eine Gesamttiefe
von 3690 mm und insgesamt 4 An- und Abläufe von DN 150,
DN 200, DN 400 und DN 500.
Die DN 400er Leitung mit einer Länge von 16 Metern ist neu
zu verlegen und an den vorh. Schacht anzuschließen.
Der EP gilt einschl. den Erd- und Fundamentarbeiten, zusätzlich
sind die drei ankommenden Leitungen für den späteren
Anschluss hochzuführen temporär abzudichten.
Menge: 1,000 St

**2.5 Erdbewegung**
Obere Schichten aus Boden, Sand und Steinen
abtragen und innerhalb der Baustelle neu
aufbringen und verdichten.
EP gilt einschl. des Planums.
Menge: 120,000 m3

**2.6 Schotter / Unterbau aufnehmen**
Schotter bzw. Unterbau unterschiedlicher Körnung
aufnehmen, abfahren und fachgerecht entsorgen.
Art: Kalksteinschotter mit Bauschutt GK3
EP gilt einschl. des Entsorgungsnachweises
einschl. der Entsorgungskosten.
Menge: 100,000 m3

**2.7 Schotter / Unterbau aufnehmen**
Schotter bzw. Unterbau unterschiedlicher Körnung
aufnehmen und nach Anweisung der BL wiedereinbauen.
Art: Kalksteinschotter mit Bauschutt GK3
EP gilt einschl. der Lagenweisen Verdichtung.
Menge: 150,000 m3

**2.8 Mauerwerksreste abbrechen**
Im Gelände verbliebene Mauerwerks- oder Betonreste
etc. abbrechen, auf meßbare Haufen setzen und nach
Aufmaß mit der Bauleitung abfahren und entsorgen,
einschl. der Entsorgungskosten,
Menge: 5,000 m3

**2.9 Fundament abbrechen**
Im Gelände verbliebene Betonfundamente etc. abbrechen,
auf meßbare Haufen setzen und nach Aufmaß mit der
Bauleitung abfahren und fachgerecht entsorgen, einschl.
der Entsorgungskosten.
Menge: 15,000 m3

**21.0 Einfassung, bis 10 cm breit, aufnehmen**
inkl. Betonunterbau und Betonrückenstütze aufnehmen
und abfahren,
Material:  Betonkantenstein bis 20 cm tief
Breite: bis 10 cm
Material entsorgen, einschl. der Entsorgungskosten.
Abrechnung nach Aufmaß.
Menge: 120,000 m

**21.1 Kantensteine aufnehmen und lagern**
Kantensteine einschl. Fundament und Rückenstütze
aufnehmen, Borde reinigen und bis zur Wiederverwendung
seitlich lagern, der Beton ist abzufahren u. zu entsorgen,
einschl. der Entsorgungkosten.
Menge: 250,000 m

**21.2 Kantensteine wieder einbauen**
Bauseits lagernde Kantensteine, siehe vor Position wieder
einbauen.
EP gilt einschl. der erforderlichen Fundamente und der
Erdarbeiten.
Menge: 200,000 m

**21.3 Betonrechteckpflaster aufnehmen und entsorgen**
Betonrechteckpflaster 20/10/ 8cm, aufnehmen und
entsorgen. Inklusive Fugenfüllung aus Sand/Brechsand.
Material laden, abfahren und entsorgen einschl. der Entsorgungskosten.
Abrechnung nach Flächenaufmaß.
Menge: 600,000 m2

**21.4 Betonrechteckpflaster aufnehmen und lagern**
Betonrechteckpflaster 20/10/ 8 cm, aufnehmen und
reinigen und seitlich lagern innerhalb der Baustelle
Fugenfüllung aus Sand/Brechsand laden, abfahren
und entsorgen einschl. der Entsorgungskosten
Abrechnung nach Flächenaufmaß.
Menge: 200,000 m2

**21.5 Rasengitterstein aufnehmen und entsorgen**
Rasengitterstein aus Beton aufnehmen und entsorgen,
inklusive Fugenfüllung aus Boden/ Kiesgemisch.
Material laden, abfahren und entsorgen einschl. der
Entsorgungskosten und Nachweise.
Abrechnung nach Flächenaufmaß.
Menge: 50,000 m2

**21.6 Vorhandenen Asphalt schneiden**
in Stärken bis zu 15 cm schneiden.
Menge: 70,000 m

**21.7 Bituminöse Befestigung lösen u. abfahren**
Bituminöse Befestigung lösen, laden u. abfahren.
Schichtdicke ca. 15 cm
ungefährlicher Abfall entspr. dem Abfallschlüssel
Bitumengemische 17 03 02.
Abrechnung nach t auf der Grundlage des Wiegescheines
und vollständiger gesetzeskonformer Nachweisführung.
Menge: 50,000 t

**21.8 Seitliches Absichern von Pflasterflächen**
Seitliches Absichern von Pflasterflächen, die noch nicht
endgültig fertiggestellt werden können (z.B. vor Anschlüssen),
einschließlich des Vorhaltens dieser Absicherung während
der gesamten Bauzeit.
Menge: 80,000 m

**21.9 Abläufe aufnehmen**
Abläufe aufnehmen und bis zur Abfuhr auf der Baustelle
lagern.
Menge: 2,000 St

**22.0 Entwässerungsrohrleitung DN 100 ausbauen**
Vorh. Entwässerungsrohrleitung rückstandslos
ausbauen, incl. des Rohrauflagers, einschl. der
gesamten Erdarbeiten,
EP gilt einschl. des Entsorgungsnachweises
einschl. der Entsorgungskosten.
Rohre: aus Steinzeug / Beton
Rohrleitungsdurchmesser = DN 100
Aushubtiefe: bis 1,00 m, bis UK Rohr bzw. UK Auflager
Material laden, abfahren und entsorgen, einschl.
der Entsorgungskosten, Abrechnung nach Aufmaß
Menge: 15,000 m

**22.1 Entwässerungsrinne ausbauen**
Vorh. Rinne ausbauen und abfahren
bestehend aus Bodenteil u. Abdeckrost,
einschl. Betonfundament u. Rückenstütze
Breite:  ca 15 cm
Länge: Teillängen = 1,00 m
Material laden, abfahren und entsorgen, einschl.
der Entsorgungskosten, Abrechnung nach Aufmaß
Menge: 4,000 m

**22.2 Ausstattungsgegenstände ausbauen**
wie Sitzblöcke und Papierkörbe ausbauen, seitlich
lagern und wieder einbauen.
EP gilt einschl. der erforderlichen Fundamentarbeiten.
Je Gegenstand sind 2 Fundamente à 0,3x0,3x0,8 cm
einzukalkulieren.
Menge: 4,000 St

**22.3 Ballfangzaunmatten aufnehmen**
Stabgitterzaun Höhe 5,0 m
die Stahlmatten aufnehmen, seitlich lagern
und nach Anweisung der Bauleitung zum Baubetriebshof fahren.
EP gilt einschl. der 5 km langen Fahrt und des Abladens.
Menge: 40,000 m

**22.4 Ballfangzaun aufnehmen**
Stabgitterzaun Höhe 5,0 m
verbleibende Pfosten, Anker und Fundamente aufnehmen
und fachgerecht entsorgen.
EP gilt einschl. der anschließenden Erdarbeiten, Planum
und der Entsorgung.
Menge: 40,000 m

**22.5 Baumschnitt**
an vorh. Bäumen das Lichtraumprofil schneiden.
Höhe bis 23 m
Einzuplanen sind 2 Fachleute einschl. Hubsteiger
à 6 Stunden.
Im EP sind zusätzliche Kleingeräte und das lagern
des zerlegten Schnittguts auf messbare Haufen.
Menge: 1,000 psch

**22.6 Planum herstellen**
Geländeflächen zur Erstellung des Planums und aller
Koffersohlen im Ab- und Auftrag von +/- 20 cm nach
Planunterlagen und Anweisung der Bauleitung
einplanieren. Restflächen sind von Hand zu bearbeiten.
Alle Auftragsflächen sind zuvor kreuzweise 30 cm tief
aufzureißen. Sämtliche Koffersohlen sind gemäß
ZTV-SoB-StB 04 und DIN 18035, Teil 4 bis 6 zu verdichten.
Bodenklasse: DIN 18300, GFK 1 und 2 Abweichung von der
Nennhöhe: bei Wegeflächen: 30 mm unter der 4-m-Richtlatte
Menge: 19500,000 m2

**22.7 Plattendruckversuch**
Statischer Lastplattendruckversuche gem. ZTV E-StB 09 u.
DIN 18 134 durchführen, einschl. Vorlage der Auswertungen
bei zwei Anfahrten.
Menge: 10,000 St

### 3 VORBEREITENDE ARBEITEN SPORTFLÄCHE

**3.1 Einfassung aufnehmen und abfahren**
Art: Kantenstein aus Beton 6/20/100 cm (BxHxL)
einschl. Betonfundament und Betonrückenstütze aufnehmen
Material entsorgen einschl der Entsorgungskosten.
Abrechnung nach Aufmaß.
Menge: 700,000 m

**3.2 Kunststoffgranulatmatten aufnehmen**
Bahnen aus Kunststoffgranulat aufnehmen
und entsorgen.
Matten liegen oberirdisch als Anlauf aus.
Dicke: ca. 1 cm
Farbe: Schwarz
Breite: ca 1,0 m
EP gilt einschl. der fachgerechten Entsorgung.
Menge: 60,000 m

**3.3 Hochsprungmatte seitlich lagern**
Hochsprungmatte einschl. der Abdeckung
nach Angaben der BL auf der Sportanlage
seitlich lagern und nach Beendigung der
Maßnahme wieder aufstellen.
Menge: 1,000 psch

**3.4 Entwässerungsrinne mit Kunststoffabdeckung ausbauen u. entsorgen**
Vorh. Entwässerungsrinne ausbauen und abfahren
bestehend aus:
Bodenteil aus Beton/ Faserbeton und Abdeckung aus
Kunststoff für Kampfbahnen,  weiß, Rinnenbreite
ca. 16 cm, einschließlich Betonfundamente aufnehmen und
fachgerecht entsorgen.
EP gilt einschl. der Entsorgungskosten, Abrechnung nach Aufmaß.
Menge: 400,000 m

**3.5 Punktablauf aufnehmen**
Vorhandenen Punktablauf
aufnehmen und abfahren, einschl. Betonunterbau u.
Betonrückenstütze Punktablauf einseitig zur Entwässerung
der Laufbahn in Randbegrenzung integriert
Material: Polymerbeton, Länge:  500 mm
Material entsorgen, einschl. der Entsorgungskosten.
Abrechnung nach Aufmaß.
Menge: 20,000 St

**3.6 Elastic-Randstein**
aus Polymerbeton, mit fest eingearbeitetem Gummiprofil
aus EPDM. Farbe: schwarz, Maße L/B/H: 100/6/20 cm
einschließlich Betonfundamente aufnehmen und fachgerecht
entsorgen. EP gilt einschl. der Entsorgungskosten.
Menge: 65,000 m

**3.7 Sand aus den Sprunggruben aufnehmen**
Sand aufnehmen und in vorhandene Gräben wieder
einbauen.
EP gilt einschl. dem Zwischenlagern und Transportweg
innerhalb der Baustelle.
Menge: 20,000 m3

**3.8 Deckschicht lösen u. abfahren**
Deckschicht profilgerecht lösen, laden und abfahren.
Material:  Tenne/ Halde 0/3 mm, BM-F0*
Abtragstiefe:  ca. 6 cm im Mittel
Abrechnung Fläche x Abtragsdicke.
Aushubmaterial abfahren u. fachgerecht
entsorgen, einschl. der Entsorgungskosten.
Abrechnung Fläche x Abtragsdicke im verdichtetem Zustand.
Der Entsorgungsnachweis ist zu erbringen.
Menge: 360,000 m3

**3.9 Dynamische Schicht lösen u. abfahren**
Dynamische Schicht profilgerecht lösen, laden und abfahren.
Material:  Halde, Lava 0/16 mm, BM-F0*
Abtragstiefe:  ca. 3 cm im Mittel.
Abrechnung Fläche x Abtragsdicke.
Aushubmaterial abfahren u. fachgerecht
entsorgen, einschl. der Entsorgungskosten.
Abrechnung Fläche x Abtragsdicke im verdichtetem Zustand.
Der Entsorgungsnachweis ist zu erbringen.
Menge: 280,000 m3

**31.0 Tragschicht lösen, laden und abfahren, BM-F0***
Tragschicht aus vorh. Sportplatzflächen lösen,
lösen, laden und abfahren,
Material: Mineralstoffgemisch 0/16 und 0/32,
Halde 0/8 mm, Kies 8/32mm.
BM-F0* <50Vol.% mineral. Fremdbestandteilen,
Abtragsstärke:  bis 15 cm
Aushubmaterial abfahren u. fachgerecht entsorgen,
einschl. der Entsorgungskosten.
Der Entsorgungsnachweis ist zu erbringen, einschl.
Beprobung des Materials und Nachweis der Schadstoffklasse.
Abrechnung Fläche x Abtragsdicke im verdichtetem Zustand.
Menge: 300,000 m3

**31.1 Tragschicht lösen, laden und abfahren, BM-F3**
Tragschicht aus vorh. Sportplatzflächen lösen,
lösen, laden und abfahren,
Material: Mineralstoffgemisch 0/16 und 0/32,
Halde 0/8 mm, Kies 8/32mm.
BM-F3 <50Vol.% mineral. Fremdbestandteilen, mit
erhöhtem Feststoffgehalt PAK nach EPA
Abtragsstärke:  bis 25 cm
Aushubmaterial abfahren u. fachgerecht entsorgen,
einschl. der Entsorgungskosten.
Der Entsorgungsnachweis ist zu erbringen, einschl.
Beprobung des Materials und Nachweis der Schadstoffklasse.
Abrechnung Fläche x Abtragsdicke im verdichtetem Zustand.
Menge: 500,000 m3

**31.2 Tragschicht lösen, laden und abfahren, BM-F3**
Tragschicht aus vorh. Sportplatzflächen lösen,
lösen, laden und abfahren,
Material: Mineralstoffgemisch 0/16 und 0/32,
Halde 0/8 mm, Kies 8/32mm.
BM-F3 <50Vol.% mineral. Fremdbestandteilen, mit
erhöhtem Feststoffgehalt Blei, Zink und PAK nach EPA
Abtragsstärke:  bis 30 cm
Aushubmaterial abfahren u. fachgerecht entsorgen,
einschl. der Entsorgungskosten.
Der Entsorgungsnachweis ist zu erbringen, einschl.
Beprobung des Materials und Nachweis der Schadstoffklasse.
Abrechnung Fläche x Abtragsdicke im verdichtetem Zustand.
Menge: 1300,000 m3

**31.3 Rasenfläche abräumen u. abfahren**
Rasenfläche abräumen laden und abfahren,
Bewuchs:  Rasen
Abtragsstärke: ca. 5 cm
Abrechnung Fläche x Abtragsdicke.
anfallende Stoffe sind abzufahren und zu entsorgen,
einschl. der Entsorgungskosten,
Abrechnung nach Flächenaufmaß.
Menge: 7900,000 m2

**31.4 Rasentragschicht lösen**
Schicht aus Boden und Gerüstbaustoffen laden und
fachgerecht entsorgen,
Schichtdicke: ca. 15 cm unterhalb der Grasnarbe.
Abrechnung Fläche x Abtragsdicke.
EP gilt einschl. des Entsorgungsnachweises
einschl. der Entsorgungskosten.
Abrechnung Fläche x Abtragsdicke im verdichtetem Zustand.
Menge: 1500,000 m3

**31.5 Boden lösen und entsorgen**
Boden unterhalb der Tragschichten lösen und
abfahren. Die Abrechnung erfolgt nach Aufmaß.
BM-F3 <50Vol.% mineral. Fremdbestandteilen, mit
Feststoffgehalt PAK nach EPA
EP gilt einschl. des Entsorgungsnachweises
einschl. der Entsorgungskosten.
Abrechnung Fläche x Abtragsdicke im verdichtetem Zustand.
Menge: 200,000 m3

**31.6 Boden lösen und entsorgen**
Boden unterhalb der Tragschichten lösen und
abfahren. Die Abrechnung erfolgt nach Aufmaß.
BM-F3 <50Vol.% mineral. Fremdbestandteilen, mit
Feststoffgehalt Blei, Zink und PAK nach EPA
EP gilt einschl. des Entsorgungsnachweises
einschl. der Entsorgungskosten.
Abrechnung Fläche x Abtragsdicke im verdichtetem Zustand.
Menge: 500,000 m3

**31.7 Vorhandene Mieten umlagern**
für den reibungslosen Bauablauf und ev. Verzögerung
bei den Bodenuntersuchungen sind die Mieten im Bereich
der gesamten Sportplatzanlage nach Abstimmung mit der
BL umzulagern.
EP gilt einschl. der Umlagerung der Folie bzw. dem neuen
Aufbringen des Witterungsschutzes.
Aufmaß erfolgt nach den Aushubpositionen.
Menge: 950,000 m3

**31.8 Barriere zurückbauen und entsorgen**
Barriere zurückbauen und entsorgen.
Einschl. Pfosten und Betonfundamente
Barrieren-System aus Stahl-Rechteckrohr
Ausführung: gerade
Pfostenabstand: ca. 2500 mm
Pfostenlänge: 1,5 m, Höhe d. Handlaufs ca. 1,1 m
über Gelände.
Material: Aluminium
Ges. Material einschl. Montageelemente und
Fundamente abfahren und entsorgen gemäß
Vorbemerkungen, einschl. der Entsorgungskosten.
Abrechnung nach Länge der Barriere und Aufmaß.
Menge: 300,000 m

**31.9 Entwässerungsrohrleitung DN 100 ausbauen**
Vorh. Entwässerungsrohrleitung rückstandslos
ausbauen, incl. des Rohrauflagers, einschl. der
gesamten Erdarbeiten,
EP gilt einschl. des Entsorgungsnachweises
einschl. der Entsorgungskosten.
Rohre: aus Steinzeug / Beton
Rohrleitungsdurchmesser = DN 100
Aushubtiefe: bis 1,00 m, bis UK Rohr bzw. UK Auflager
Boden: EA, GK1 Boden mit anthropogenen Beimischungen A
Menge: 25,000 m

**32.0 Vorh. Kanalrohre verschließen**
Verschluss d. stillgelegten Leitungen wasserdicht herstellen, einschließlich Reinigung der Leitung im Bereich der Verschlussstelle.
Rohre: aus Steinzeug / Beton
Rohrleitungsdurchmesser = DN 100 bis DN 200
Sämtliche Arbeiten und Materialien sind einzurechnen.
Kanal ist außer Betrieb.
Menge: 15,000 St

**32.1 Netz abbauen**
Diskusnetze mit 8 Fundamenten komplett aufnehmen,
Fundamente sind zu entsorgen. einschl. der Entsorgungskosten,
Das Netz einschl. der Pfosten bleibt Eigentum des AG
und diese sind seitlich nach Angaben des AG zu sichern.
Menge: 1,000 St

**32.2 Vorhandene Sickerschächte**
die vorh. Sickerschächte rückbauen, Betonwände abbrechen
und entsorgen.
Tiefe bis 3,0 m
EP gilt einschl. der Entsorgung des vorhanden Sickermaterials.
einschl. der Entsorgungskosten.
Menge: 4,000 St

**32.3 Umlaufende Kantensteine schützen**
Umlaufende Kantensteine und Rinnen mit Klebeband vor
Verschmutzung durch Kunststoffmasse schützen, einschl.
Entfernen des Bandes nach dem Kunststoffeinbau.
Menge: 1000,000 m

### 4 ERDARBEITEN

**4.1 Grabenaushub bis 0,6 m**
Grabenaushub für Leitungen durchführen.
Grabenbreite: 0,40 m, senkrecht
Grabentiefe: 0,60 m
Bodenklasse: GK2 gemischtkörniger Boden Kies bis
anlehmiger Sand mit Lößanteilen,  Massenanteil, S, G
Der verdrängte Boden ist seitlich zum Aufmaß zu lagern.
Menge: 60,000 m3

**4.2 Grabenaushub bis 0,8 m**
Grabenaushub für Leitungen durchführen.
Grabenbreite: 0,40 m, senkrecht
Grabentiefe: 0,80 m
Bodenklasse: GK3 grobkörniger Boden bis Schotter
mit anthropogenen Anteilen, wie Bauschutt, A
Der verdrängte Boden ist seitlich zum Aufmaß zu lagern.
Menge: 80,000 m3

**4.3 Grabenaushub bis 0,8 m**
Grabenaushub für Leitungen durchführen.
Grabenbreite: 1,0 m, senkrecht
Grabentiefe: 0,80 m
Bodenklasse: GK3 grobkörniger Boden bis Schotter
mit anthropogenen Anteilen, wie Bauschutt, A
Der verdrängte Boden ist seitlich zum Aufmaß zu lagern.
Menge: 90,000 m3

**4.4 Grabenaushub bis 1,5 m**
Grabenaushub für Leitungen durchführen.
Grabenbreite: 0,50 m, senkrecht
Grabentiefe: bis 1,50 m
Bodenklasse: GK2 gemischtkörniger Boden Kies bis
anlehmiger Sand mit Lößanteilen, mit anthropogenen
Anteilen wie Bauschutt, A
Der verdrängte Boden ist seitlich zum Aufmaß zu lagern.
Menge: 100,000 m3

**4.5 Grabenaushub bis 2,0 m**
Grabenaushub für Leitungen durchführen.
Grabenbreite: 0,80 m, senkrecht
Grabentiefe: bis 2,00 m
Bodenklasse: GK1 schwachbindiger Boden bis
anlehmiger Sand mit Lößanteilen, mit anthropogenen
Anteilen wie Bauschutt, A
Der verdrängte Boden ist seitlich zum Aufmaß zu lagern,
und vor Witterungseinflüssen zu schützen.
Aufmaß erfolgt im verdichteten Zustand nach Länge,
Breite und Tiefe des Aushubs.
Menge: 350,000 m3

**4.6 Grabenaushub bis 3,0 m**
Grabenaushub für Leitungen durchführen.
Grabenbreite: 1,0 m, senkrecht
Sandbettung: 20 cm, Sandabdeckung: 10 cm
Grabentiefe: bis 3,00 m
Bodenklasse: GK1 schwachbindiger Boden bis
anlehmiger Sand mit Lößanteilen, mit anthropogenen
Anteilen wie Bauschutt, A
Der verdrängte Boden ist seitlich zum Aufmaß zu lagern,
und vor Witterungseinflüssen zu schützen.
Aufmaß erfolgt im verdichteten Zustand nach Länge,
Breite und Tiefe des Aushubs.
Menge: 450,000 m3

**4.7 Grabenaushub bis 4,0 m**
Grabenaushub für Leitungen durchführen.
Grabenbreite: 1,0 m, senkrecht
Grabentiefe: bis 4,00 m
Bodenklasse: GK1 schwachbindiger Boden bis
anlehmiger Sand mit Lößanteilen, mit anthropogenen
Anteilen wie Bauschutt, A
Der verdrängte Boden ist seitlich zum Aufmaß zu lagern,
und vor Witterungseinflüssen zu schützen.
Aufmaß erfolgt im verdichteten Zustand nach Länge,
Breite und Tiefe des Aushubs.
Menge: 100,000 m3

**4.8 Graben für Wasserleitung**
Grabenaushub für Wasserleitungen durchführen.
Grabenbreite: 0,40 m, senkrecht
Sandbettung: 20 cm, Sandabdeckung: 10 cm
Grabentiefe: 0,80 m
Bodenklasse: GK2 gemischtkörniger Boden Kies bis
anlehmiger Sand mit Lößanteilen, mit anthropogenen
Anteilen, wie Bauschutt, A
Der verdrängte Boden ist seitlich zum Aufmaß zu lagern.
Abdeckhauben und Trassenwarnband sind zu liefern
und einzubauen.
Menge: 240,000 m3

**4.9 Suchgräben in Handschachtung**
Suchgräben zum Auffinden von bauseits verlegten
Leitungen oder Kabeln ausheben in Handschachtung
einschl. fachgerechter  Wiederverfüllung mit dem
Aushubboden.
Grabentiefe:  bis ca. 1,50 m
Bodenklasse: GK1 + GK2, A
Durchführung nach Angabe der Bauüberwachung.
Menge: 15,000 m3

**41.0 Aushub aufnehmen und wiedereinbauen**
Aushubmaterial seitlich lagernd, laden und vor Ort
wieder einbauen. Der Einbau erfolgt in den Leitungsgräben. Das Schottermaterial ist lagenweise zu verdichten.
Menge: 150,000 m3

**41.1 Leichtverbau liefern und einbauen**
Verbauplatten einschl. der Aussteifungen liefern, und im
Einstellverfahren einbauen vorhalten und rückbauen.
Verbau Art 100er Serie für Baugruben bzw. Leitungsgräben
Bodenklasse GK2 gemischtkörniger Boden Kies bis Sand
mit Lößanteil, mit anthropogenen Anteilen, wie Bauschutt,
A, Homogenbereich B.
Die Ausführung erfolgt in einer Tiefe von 1,25 bis 2,00 m,
einschl. aller erforderlichen Nebenleistungen nach
ATV DIN 18303 Erdarbeiten unter Berücksichtigung der
Arbeitsraumbreiten nach DIN 4124 und EN 1610.
Leistungsumfang:
Antransport des Verbaus, Vorhalten während der Bauzeit,
Anpassung an örtliche Gegebenheiten und Hindernisse.
Nach Einbau der Leitungen und dem
fortschreitenden Verfüllen des Grabens ist der Verbau
sukzessive zurückzubauen.
Rückbau und Abtransport nach Abschluss der Arbeiten.
Besonderer Hinweis:
Arbeitsschutz gemäß DGUV und Landesbauordnungen,
erschwerte Einbaubedingungen in schweren Böden sind
einzukalkulieren.

Angebotenes Fabrikat: ‘....................................‘
  (vom Bieter einzutragen)
Menge: 200,000 m2

**41.2 Verbau liefern und einbauen**
Verbauplatten einschl. der Aussteifungen liefern, und im
Einstellverfahren einbauen vorhalten und rückbauen.
Verbau für Baugruben bzw. Leitungsgräben
Bodenklasse GK2 gemischtkörniger Boden Kies bis Sand
mit Lößanteil, mit anthropogenen Anteilen, wie Bauschutt,
A, Homogenbereich B.
Die Ausführung erfolgt in einer Tiefe von 2,00 bis 4,50 m,
einschl. aller erforderlichen Nebenleistungen nach
ATV DIN 18303 Erdarbeiten unter Berücksichtigung der
Arbeitsraumbreiten nach DIN 4124 und EN 1610.
Leistungsumfang:
Antransport des Verbaus, Einbau gemäß statischen
Erfordernissen. Vorhalten während der Bauzeit, Anpassung
an örtliche Gegebenheiten und Hindernisse.
Der Verbau ist bis maximal 5 cm über die Oberkante Gelände
zu führen. Nach Einbau der Leitungen und dem
fortschreitenden Verfüllen des Grabens ist der Verbau
sukzessive zurückzubauen.
Rückbau und Abtransport nach Abschluss der Arbeiten.
Besonderer Hinweis:
Arbeitsschutz gemäß DGUV und Landesbauordnungen,
erschwerte Einbaubedingungen in schweren Böden sind einzukalkulieren.
Der AN hat die Standsicherheit nachzuweisen.

Angebotenes Fabrikat: ‘....................................‘
  (vom Bieter einzutragen)
Menge: 150,000 m2

**41.3 Leitungsgräben Sandabdeckung**
Leitungsgräben mit zu lieferndem Sand verfüllen.
Material ist in Leitungsgräben und Schachtgruben lagenweise
um die Rohre einzubauen und zu verdichten.
Einbau Sandbettung 20 cm, Abdeckung 10 cm.
Bodenart: Rheinsand 0/5 mm
Die Abrechnung erfolgt nach Rohrgraben Länge x Einbau.
Menge: 100,000 m3

**41.4 Leitungsgräben verfüllen**
Leitungsgräben mit zu lieferndem Bodenmaterial verfüllen.
Material ist in Leitungsgräben und Schachtgruben lagenweise
einzubauen und zu verdichten. Einbau bis Sollhöhe Rohplanum.
Bodenart: verdichtungsfähiger Füllsand
Die Abrechnung erfolgt nach verdichtetem Volumen im Rohrgraben.
Menge: 900,000 m3

**41.5 Oberboden liefern**
Oberboden frei von Unrat und ausdauernden Wurzelunkräutern gemäß DIN 18 915 liefern. Vor Lieferung ist
der Bauleitung eine Probe vorzulegen.
Bodenart: humoser Sand
Abrechnung nach Auftragsprofilen im verdichteten Zustand.
Menge: 60,000 m3

**41.6 Vegetationsflächen andecken**
Vegetationsflächen einheitlich mit 10 cm Oberboden
aus den Oberbodenmieten der Baustelle gem. DIN 18
915 andecken. Der Oberboden soll nicht über größere
Strecken als 30 m mit der Planierraupe verschoben
werden, d.h. überwiegend laden, transportieren - alle
Entfernungen innerhalb der Baustelle - und einbauen.
Menge: 600,000 m2

### 5 ENTWÄSSERUNGSARBEITEN

**5.1 Kernbohrung**
Kernbohrung in Stahlbeton,
Bohrungsdurchmesser bis 160 mm
Wanddicke bis 250 mm,
einschl. Gestellung von Strom und Wasser
zur Durchführung der Bohrung
Menge: 5,000 St

**5.2 Dichtungseinsatz für Kernbohrung**
Dichtungseinsatz für Kernbohrung s. vor Pos. nachstellbar,
dicht gegen drückendes Wasser DIN 18.195 Teil 9 und
gasdicht, bestehend aus Hartgummischeiben mit vor- und
hintergesetzten Pressflansch aus nichtrostendem Stahl
sowie Bolzen aus nichtrostendem Stahl, für
Kernbohrungsdurchmesser  bis 160 mm und
Mediumrohraußendurchmesser 110 mm
Menge: 5,000 St

**5.3 Kernbohrung am vorh. Mauerschacht**
Kernbohrung in vorhandenen gemauerten Schacht,
Bohrungsdurchmesser 400 mm
Wanddicke bis 250 mm,
EP gilt einschl. der fachgerechten Dichtung zwischen Leitung
und dem Schacht.
Menge: 2,000 St

**5.4 Kanal-Rohr, PP, DN/OD 110**
Hochlast-Vollwand-Kanalrohr aus Polypropylen liefern und
verlegen. Einschließlich Bettung u. Umhüllung. einschl. evtl.
notwendiger Passchnitte/-stücke. Rohre nach DIN 1852 mit
Steckmuffe u. fest eingelegter Dichtung.
Ringsteifigkeit mind. 10 KN/m².
Material: Polypropylen (PP)
Durchmesser: DN/OD 110
Grabentiefe bis ca. 200 cm ab OK Baugrund.
Auflager in gewachsenen Boden entsprechend DIN EN 1610
und Herstellerverlegeanleitung herstellen.
Auflagerhöhe: 10cm + 1/5 DN
Auflagerbreite: Baugrubenbreite
Abrechnungslänge von Schachtmitte bis Schachtmitte.
Die lichte Weite der Bauwerke wird abgezogen.

Angebotenes Fabrikat: ‘....................................‘
  (vom Bieter einzutragen)
Menge: 150,000 m

**5.5 Kanal-Rohr, PP, DN/OD 160**
Kanal-Rohr wie in der Vorposition
beschrieben liefern und einbauen, jedoch:
Durchmesser: DN/OD 160

Angebotenes Fabrikat: ‘....................................‘
  (vom Bieter einzutragen)
Menge: 200,000 m

**5.6 Bögen 15° bis 45°, DN/OD 110**
Bögen 15° bis 45° als Zulage zum Kanal-Rohr aus Polypropylen (DIN EN 1852). Liefern und fachgerecht montieren.
Durchmesser: DN/OD 110
Bögen mit Steckmuffen und Dichtringen.

Angebotenes Fabrikat: ‘....................................‘
  (vom Bieter einzutragen)
Menge: 135,000 St

**5.7 Bögen 15° bis 45°, DN/OD 160**
Bögen wie in der Vorposition beschrieben liefern und
fachgerecht montieren, jedoch
Durchmesser: DN/OD 160

Angebotenes Fabrikat: ‘....................................‘
  (vom Bieter einzutragen)
Menge: 20,000 St

**5.8 Abzweig, DN/OD 110/110**
Abzweig als Zulage zum Kanal-Rohr aus Polypropylen (DIN EN 1852) liefern u. fachgerecht montieren.
Abzweig mit Steckmuffen und Dichtringen, alle Winkelgrade.
Durchmesser: DN/OD 110/110

Angebotenes Fabrikat: ‘....................................‘
  (vom Bieter einzutragen)
Menge: 24,000 St

**5.9 Abzweig, DN/OD 110/160**
Abzweig als Zulage zum Kanal-Rohr aus Polypropylen (DIN EN 1852) liefern u. fachgerecht montieren.
Abzweig mit Steckmuffen und Dichtringen, alle Winkelgrade.
Durchmesser: DN/OD 110/160

Angebotenes Fabrikat: ‘....................................‘
  (vom Bieter einzutragen)
Menge: 22,000 St

**51.0 Reduzierstück DN 160/110**
Reduzierstück als Zulage zum Kanal-Rohr aus Polypropylen (DIN EN 1852) liefern und fachgerecht montieren. Reduzierstück mit Steckmuffen und Dichtringen,
Durchmesser: DN 160/110.

Angebotenes Fabrikat: ‘....................................‘
  (vom Bieter einzutragen)
Menge: 3,000 St

**51.1 Kanal-Rohr, PP, DN 250**
Kanal-Rohr wie in der Vorposition (5.4)
beschrieben liefern und einbauen, jedoch:
Durchmesser: DN 250

Angebotenes Fabrikat: ‘....................................‘
  (vom Bieter einzutragen)
Menge: 70,000 m

**51.2 Kanal-Rohr, PP, DN 300**
Kanal-Rohr wie in der Vorposition
beschrieben liefern und einbauen, jedoch:
Durchmesser: DN 300

Angebotenes Fabrikat: ‘....................................‘
  (vom Bieter einzutragen)
Menge: 160,000 m

**51.3 Kanal-Rohr, PP, DN 500**
Kanal-Rohr wie in der Vorposition
beschrieben liefern und einbauen, jedoch:
Durchmesser: DN 500

Angebotenes Fabrikat: ‘....................................‘
  (vom Bieter einzutragen)
Menge: 320,000 m

**51.4 Kontrollschacht DN 1000, Höhe 1,80 m**
liefern, einbauen bis H 1,80 m
Schacht aus Beton-/Stahlbetonfertigteilen, DN1000,
Tiefe ca. 1,80 m
mit unterschiedlichen Zu- und Abläufen,
DIN EN 1917, DIN V 4034-1, Typ 2, rund, DN 1000,
mit Schachtunterteil, Schachtringen/ Schachtrohr,
Abdeckplatte/ Schachthals/ Minikone, Auflageringen,
Bauteilverbindung mit Dichtringen aus Elastomeren DIN
EN 681-1 und DIN 4060 als Kompressionsdichtung,
Dichtringe werkseitig fest eingebaut, Steigeisen nach
DIN 1212, Gerinne gerade/gebogen, Gerinne und Auftritt
aus Beton C 40/50, in einem Guss gefertigt, Auftritt in
Scheitelhöhe, Anschlüsse für gelenkige Einbindung der
Zu- und Abläufe mit Muffe.
Zuläufe und Ablauf inkl. notwendiger Übergangsstücke
sind einzukalkulieren, liefern und fachgerecht einzubauen.
Schachtabdeckung wird gesondert vergütet.
Alle Materialien liefern und fachgerecht nach Herstellerangaben einbauen, einschließlich aller zugehörigen
Arbeiten und Materialien, auch sämtliche Abzweige,
Dichtringe, Muffen, einschl. Sauberkeitsschicht aus Beton
DIN EN  206 und DIN 1045 2; C8/10; X0, WF 10 cm stark
Inkl. Auftriebssicherung; 0/45, 15 cm stark,
Fläche gleich Schachtdurchmesser plus 15 cm aus Auflager
Erdarbeiten werden über Hauptposition vergütet.

Angebotenes Fabrikat: ‘....................................‘
  (vom Bieter einzutragen)
Menge: 2,000 St

**51.5 Kontrollschacht DN 1000, Höhe 2,50m**
Schacht aus Beton-/Stahlbetonfertigteilen, DN 1000,
wie vor Pos, aber Tiefe bis 2,50 m
Menge: 4,000 St

**51.6 Kontrollschacht DN 1500, Höhe 2,50m**
Schacht aus Beton-/Stahlbetonfertigteilen, DN 1500,
wie vor Pos, aber Tiefe bis 2,50 m
Menge: 2,000 St

**51.7 Kontrollschacht DN 1000, Höhe 3,50 m**
Schacht aus Beton-/Stahlbetonfertigteilen, DN 1000,
wie vor Pos, aber Tiefe bis 3,50 m
Menge: 2,000 St

**51.8 Sedimentationsschacht**
zur 2-stufigen Reinigung von Grob- und Feinpartikeln
durch Zulaufberuhigung und Filtration im Tauchrohr.
Tiefe der Schächte zwischen 1,85 und 2,50 m
Zufluss jeweils DN 160 und DN 200
Abfluss DN 300
Schacht DN 1000 mit Schachtdeckel für Kunststoffbeschichtung liefern und fachgerecht einbauen.
EP gilt einschl. den Rohranschlüssen.

Angebotenes Fabrikat: ‘....................................‘
  (vom Bieter einzutragen)
Menge: 4,000 St

**51.9 Schachtabdeckung Klasse D 400**
Schachtabdeckung Klasse D 400, Durchmesser 600 mm rund
Guss liefern und setzen
nach DIN 4271, rund, mit Ventilation ohne Verriegelung.
Rahmenhöhe 125 mm.
Rahmen aus Beton-Guss nach DIN 4271-R1
Deckel aus Beton-Guss mit Ventilation nach DIN 4271-R2
Entsprechend DIN EN 124-2 und gemäß den Anforderungen
der Gütesicherung nach RAL-GZ Schachtabdeckung liefern
und höhengerecht in Mörtel MG III gemäß DIN 18580
setzen, inkl. aller Nebenarbeiten und Kleinteile.

Angebotenes Fabrikat: ‘....................................‘
  (vom Bieter einzutragen)
Menge: 14,000 St

**52.0 Leitungsanschluss an vorhandenen Kanalschacht herstellen.**
Leitungsanschluss an vorhandenen Kanalschacht herstellen.
Einschließlich der Lieferung erforderlicher Materialien.
Anzuschließende Leitung:
Entwässerung -Regenwasser DN 200 (PP)
Anschluss an: Betonschacht aus Stahlbeton DN 1000
Ausführung: Die Anschlussöffnung in der Schachtwandung ist mittels Kernbohrgerät herzustellen.
Der Anschluss ist fachgerecht mit einer geeigneten Dichtung (Anbohrstutzen) dauerhaft wasserdicht zu verschließen.
Nach Herstellung des Bohrloches und vor Einbau des Anbohrstutzens hat der Auftragnehmer die Abnahme durch den Auftraggeber zu beantragen.

Angebotenes Fabrikat: ‘....................................‘
  (vom Bieter einzutragen)
Menge: 1,000 St

**52.1 Entwässerungsrinne, DN 100, C250**
Entwässerungsrinne, DN 100, C 250, liefern und einbauen
entsprechend DIN V 19580 / EN 1433,
Typ: Rinne mit verzinkten Stahlzargen, ohne Eigengefälle
Nennweite: DN 100
Baulänge: 100 mm, Baubreite: 160 mm, Bauhöhe: 160 mm
Rinnenlänge: 1,00 m Stücke
Abdeckung: Belastungsklasse C250
Leitungsanschluss unten am Rinnenkörper,
Rinnenteile auf 20 cm Beton C 12/15 entspr. DIN 1045 mit
beidseitiger Rückenstütze nach Herstellerangaben versetzen,
einschl. der Erdarbeiten u. Abfuhr der verdrängten Erdmassen.
Einschließlich Leitungsanschluss und Entsorgungskosten.

Angebotenes Fabrikat: ‘....................................‘
  (vom Bieter einzutragen)
Menge: 4,000 m

**52.2 Stirnwand, geschlossen zur Rinne**
Stirnwand geschlossen zur Rinne der Vorposition
liefern und einbauen, verzinkt.

Angebotenes Fabrikat: ‘....................................‘
  (vom Bieter einzutragen)
Menge: 4,000 St

**52.3 Einlaufkasten als Punktablauf**
Einlaufkasten als Punktablauf liefern und einbauen,
entsprechend DIN V 19580 / EN 1433,
Typ: Rinne mit verzinkten Stahlzargen,
Nennweite: DN 100, Baulänge:  500 mm
Baubreite: 160 mm, Bauhöhe: 504 mm
Einlaufkästen mit Kunststoff-Eimer
Abdeckung: Belastungsklasse C250
versetzen auf 20 cm Beton C 12/15 entspr. DIN 1045 mit beidseitiger Rückenstütze nach Herstellerangaben, einschl. der Erdarbeiten u. Abfuhr der verdrängten Erdmassen. Einschließlich Entsorgungskosten
Homogenbereich: A

Angebotenes Fabrikat: ‘....................................‘
  (vom Bieter einzutragen)
Menge: 2,000 St

**52.4 Warnband Elektrokabel**
Warnband Elektrokabel
Warnband in Kabelgraben über Elektrokabel einbringen.
Menge: 500,000 m

**52.5 Dichtheitsprüfung Kunststoffrohre DN 150-500 mm**
Dichtheitsprüfung der Abwasserkanäle als
Regenwasserkanal aus PP - DN 110 bis DN 500
Prüfung abschnittsweise,
Haltungslänge über 3 bis 50 m, einschl. aller
erforderlichen Anlagen, Abdichtungen, Verankerungen
und Rohrverschlüsse, einschl. zusätzlicher Prüfung vor
dem Verfüllen.
Druckprüfung ist 10 Tage vor Ausführung gegenüber der
Bauleitung anzukündigen.
Ergebnis ist zu protokollieren, Übergabe 3-fach in
Papierform und einfach Digital auf USB Stick.
Menge: 550,000 m

**52.6 Dichtheitsprüfung der Schächte**
Dichtheitsprüfung Schacht DN1000 bis DN 1500
Regenwasserkanal aus Beton,
mit Zu- und Abläufen, DN 150 bis 5000
Tiefe über 1,80 bis 3,50 m,
mit offenem Gerinne, einschl. aller erforderlichen
Anlagen, Abdichtungen, Verankerungen und
Rohrverschlüsse, einschl. zusätzlicher Prüfung vor
dem Verfüllen.
Durchführungstermin der Prüfung ist 1 Woche vor
Ausführung der BL mitzuteilen.
Menge: 10,000 St

**52.7 TV-Kanalprüfung des Regenwasserkanals DN 110 - 160 mm**
TV-Kanalprüfung des Regenwasserkanals DN 110 - 160 mm
Entwässerungskanal DN 110-160 mm (Regenwasserkanal)
nach der Bauausführung mit dem Fernauge prüfen, Einmündungen,
Beschädigungen und Muffenversätze sind einzumessen und zu fotografieren.
Notwendige Kosten für die Reinigung vor der Kamerabefahrung und die Befüllung der Endschächte vor der Befahrung mit Wasser sind in die Preise einzurechnen.
Anschließend sind dem AG das Protokoll, sämtliche Fotos sowie die EDV-mäßig aufgearbeiteten Daten auf einem Datenträger im ISYBAU-Format 96 zu übergeben.
Auch diese Leistungen sind in die Einheitspreise miteinzurechnen.
Für Teilleistungen, welche an Nachunternehmer weitergegeben werden sollen sind die Nachunternehmer zwingend bekannt zu geben.

Durchführung der Leistung:
'..........'....................................................''

Bieter I Nachunternehmer (vom Bieter einzutragen)
Menge: 550,000 m

**52.8 Strassenablauf**
Basic Straßenablauf mit Aufsätze 300x500 mm Kl. D 400
nach DIN EN 124 mit Abgangsstutzen 160 mm, bestehend aus einem Bodenteil und einem Oberteil inkl. EPDM Dichtung
Material hochwertiges chemisch resistentes Polypropylen (PP)
Flexibel drehbar um 360°
Höhenanpassung bis zu 50 mm möglich
Neigungswinkel des Aufsatzes bis zu 10°
Mit einem oder zwei Dichtringen zwischen den einzelnen
Modulen - somit bis 0,5 bar wasserdicht
Hochdruckspülung bis 120 bar möglich
Ablaufstutzen KG Spitzende DN 150, Anschluss nach DIN
EN 1401 (PVC-U), nach DIN 1852 (PP) und nach DIN EN
14758 mit 2° Gefälle
Übergang Boden/Ablauf kugelförmig gestaltet - dadurch
vollständige Entleerung und Selbstreinigung
mit Schmutzeimern höhengerecht in Mörtel MG III setzen.
Abdeckung, Belastungsklasse C 250 liefern und einbauen.

Angebotenes Fabrikat: ‘....................................‘
  (vom Bieter einzutragen)
Menge: 1,000 St

### 6 GARAGE

**6.1 Fundamente**
Fundamente für Fertiggarage fachgerecht, entspr. den
Herstellerangaben herstellen.
Art: Streifenfundamente mind. C20/25 bewehrt
Größe je Seite L/B/T: 6,0 x 0,5 x 0,8 m geschalt
EP gilt einschl. der Erdarbeiten und fachgerechten Entfernung
und Entsorgung der Schalung.
Menge: 5,500 m3

**6.2 Fertiggarage liefern und aufstellen**
Fertiggarage verputzt mit Schwingtor und Boden liefern und aufstellen
Maße: 3.340 x 5.220 x 2.240 m (BxLxH)
Tor Maße: 2.680 x 2.080 m (BxH)
Lichte-Durchfahrt: 2.42 x 1.93m (BxH)
Die angegebenen Maße sind Rahmen Außenmaße
Die Maßtoleranz beträgt 10 Millimeter
Dachpfette - Stahl Verzinkt - Zinkstärke: Zn 200-275 g/m²
Materialstärke 2mm
Wände und Dach - Stahl Verzinkt - Zinkstärke: Zn 200-275 g/m²
(bei Verzinkter Ausführung, bei Farbbeschichtung 25-200µm)
Materialstärke 0,5mm
Die Typenstatik, Belastungsproben und Zeichnungen für die PF GARAGEN
wurden nach den Allgemeinen Bau- und DIN Vorschriften vom Hersteller durchgeführt: EN 1990 5.1.1. ; DIN-EN 1991-1-1 ; DIN-EN 1991-1-3 ; DIN-EN 1991-1-4 ; DIN-EN 1992-1-1 ; DIN-EN 1993-1-1
Garage muss in Gebieten der Schneezone 1 (h < 425 m ü.NN, sk=0,7kN/m² und Windzone 1 (qb,0=0,30kN/m²) errichtet werden können.
Putzfarbe der Außenwände Reinweiß RAL 9010
Trapeztor + Blende/ Attika beschichtet, verzinkt und lackiert
RAL 7024 graphitgrau
EP gilt einschl. der Aufstellung auf den vorgefertigten Fundamenten.

Angebotenes Fabrikat: ..................................................
  (vom Bieter einzutragen)
Menge: 1,000 St

**6.3 Kernbohrung**
Kernbohrung in Stahlbeton,
Bohrungsdurchmesser bis 160 mm
Wanddicke bis 250 mm,
einschl. Gestellung von Strom und Wasser
zur Durchführung der Bohrung
Menge: 5,000 St

**6.4 Dichtungseinsatz für Kernbohrung**
Dichtungseinsatz für Kernbohrung s. vor Pos. nachstellbar,
dicht gegen drückendes Wasser DIN 18.195 Teil 9 und
gasdicht, bestehend aus Hartgummischeiben mit vor- und
hintergesetzten Pressflansch aus nichtrostendem Stahl
sowie Bolzen aus nichtrostendem Stahl, für
Kernbohrungsdurchmesser  bis 160 mm und
Mediumrohraußendurchmesser 110 mm
Menge: 5,000 St

**6.5 Kabelleerrohre DN 100 einbauen**
Kabelleerrohre aus PVC-hart, ungelocht, DN 100, mit
innenliegendem, verrottungssicherem Zugseil in fertige
Gräben einbauen.
Menge: 1000,000 m

### 7 BEWÄSSERUNGSARBEITEN

**7.1 Druckrohr HDPE DN 65 liefern und einbauen**
Druckrohr HDPE DN 65 liefern und einbauen
Rohr 75 x 6,8 mm - entspricht DN 65,
DIN 8074/75 und DIN 19.533,
Farbe: schwarz mit blauen Längststreifen, in Ringbunden,
einschl. Verbindung mittels Klemmschraubverbindern.
In bauseits erstellte Gräben ohne Verbau,
Verlegetiefe bis 0,80m
Einschließlich Sandauflager und Abdeckung.
Einschließlich Verfüllung des Leitungsgrabens mit zwischengelagertem Boden. Verdrängte Erdmassen sind zu entsorgen. Einschließlich Entsorgungskosten.
Menge: 80,000 m

**7.2 Druckrohr HDPE DN 50 liefern und einbauen**
Druckrohr HDPE DN 50 liefern und einbauen
wie vor Pos. jedoch
Rohr 63 x 5,8 mm - entspricht DN 50,
Menge: 1000,000 m

**7.3 Druckrohr HDPE DN 25 liefern und einbauen**
Druckrohr HDPE DN 25 liefern und einbauen
wie vor Pos. jedoch
Rohr 32 x 2,9 mm - entspricht DN 25
Menge: 30,000 m

**7.4 Unterflurhydranten liefern und einbauen**
Unterflurhydranten liefern und einbauen
gemäß DIN 3221 Teil 1, Form AD,
PN 16 DN 80 mit zusätzlicher Kugelabsperrung,
Rohrdeckung 800 mm
Menge: 1,000 St

**7.5 Anschluss Unterflurhydrant**
Anschluss der Unterflurhydranten DN 80 an die HDPE-Druckrohrleitung DN
50, bestehend aus:
1 Stck. GG-Flanschfußboden (N-Stück)
DIN 28.638, Flansch DIN 28.604, PN10 DN 80
1 Stück GG-Flanschübergangsstück (FFR-Stück)
DIN 28.645, Flansch DIN 28.604, PN10 DN 80x50
1 Stück Flanschmuffenstück mit Klemmschraubenverbindern aus
Kunststoff DIN 8076 Teil 3 mit Prüfzeichen des DVGW, 63 x DN 50
1 Satz Gummiflachdichtungen mit kadmierten Schrauben
1 Stück T-Stück mit gleichem Mittelstutzen als Klemmschraubverbinder
aus Kunststoff DIN 8076 Teil 3, 63x63x63
Menge: 4,000 St

**7.6 Unterflurhydranten-Standrohr DN 80**
Unterflurhydranten-Standrohr DN 80
passend zu vorstehendem Unterflurhydranten aus Leichtmetall,
mit absperrbarer C-Festkupplung nach DIN 14 307 und ms. Zapfventil R 3/4", mit Geka--Kupplungsanschluss, mit Drehkranz, Steigrohr DN 50, Griff und Fußstück, liefern
Menge: 1,000 St

**7.7 Kabel 0,6/1KV - NYY-O 7x1,5qmm**
Kabel 0,6/1KV als Kunststoffkabel VDE 0271, NYY-O 7x1,5qmm,
CU-Zahl 102, Verlegung in bauseits erstellte Gräben ohne Verbau,
Verlegetiefe bis 1,00m
Menge: 700,000 m

**7.8 Anschluss mittels T-Stück**
Anschluss mittels T-Stück des HDPE-Druckrohrs DN50 an die
HDPE-Druckrohrleitung DN65 mit Klemmschraubverbindern aus
Kunststoff DIN 8076 Teil 3 mit Prüfzeichen des DVGW,
im einzelnen bestehend aus:
1 Stck. T-Stück mit gleichem Mittelstutzen 75x75x75
2 Stck. Red-Kupplung 75x63
1 Stck. Winkel 75mm, 45Grad
Menge: 2,000 St

**7.9 Absperrschieber PN16 DN 65 als Zulage für Armatur**
Absperrschieber PN16 DN 65 als Zulage für Armatur
zu vorbeschriebener Druckrohrleitung für Wasser, erdverlegt,
Verlegetiefe bis 1,00m, wie nachfolgend beschrieben:
1 Stck. Absperrschieber DIN 3353 Teil 4,
weich dichtend, mit innenliegendem Spindelgewinde aus
Gußeisen GG-40
Erzeugnis: VAG / Beta
geeignet für Handbetätigung PN16 DN65
1 Stck. Einbaugarnitur für Erdeinbau,
Hülsrohr aus Kunststoff, mit Hülsrohrdeckel, Schlüsselstange
aus Stahl, Vierkantschoner aus Gusseisen GG
Menge: 1,000 St

**71.0 Straßenkappe für Armatur**
Straßenkappe für Armatur liefern
im einzelnen bestehend aus:
Straßenkappe mit Trag- u. Umrandungsplatte
DIN 19.720, Kappe für Wasserlaitung DIN 4055
Menge: 1,000 St

**71.1 Anschluss des Absperrschiebers DN 65**
Anschluss des Absperrschiebers DN 65
an die HDPE-Druckrohrleitung DN 65
mit Klemmschraubenverbindern aus Kunststoff
DIN 8076 Teil 3 mit Prüfzeichen des DVGW,
bestehend aus:
2 Stck. Flanschmuffenstücke
mit Gummiflachdichtungen
und kadmierten Schrauben
Menge: 1,000 St

**71.2 Entleerungsventil**
Entleerungsventil des Rohrleitungsventils
erdverlegt, Verlegetiefe bis 1,00m
wie nachfolgend beschreiben:
1Stck. Absperrventil DIN 3356 aus Messing,
Erzeugnis: Beulco oder gleichwertig
geeignet für Handbetätigung, PN 16 DN 25
1Stck. Einbaugarnitur für Erdeinbau,
Hülsrohr aus Kunststoff, mit Hülsrohrdeckel,
Schlüsselstange aus Stahl,
Vierkantschoner aus Gußeisen GG.
Menge: 2,000 St

**71.3 Strassenkappe liefern und einbauen**
Strassenkappe einschl. Trag- und Umrandungsplatte
nach DIN 19.720, Kappe für Wasserleitung DIN 4057
liefern und einbauen.
Menge: 2,000 St

**71.4 Anschluss des Entleerungsventils**
Anschluss des Entleerungsventils an die PE-Druckrohrleitung DN 50
bestehend aus:
1 Stck. T-Stück 63 x 1" x 63 AG
1 Stck Verschraubung 32 x 1" IG
2 Stck. Winkelverschraubung 32
2 Stck. Verschraubung 32 x 1" AG
Menge: 2,000 St

**71.5 Bedienungsschlüssel liefern**
Bedienungsschlüssel liefern
nach DIN 3223 für Absperrschieber und Hydranten.
Menge: 1,000 St

**71.6 Bedienungsschlüssel für Entleerung**
Bedienungsschlüssel DIN 3223 für Entleerung liefern.
Menge: 1,000 St

**71.7 Regneranschluss DN 40**
Regneranschluss DN 40 an die HDPE-Druckrohrleitung DN 50
mit Klemmschraubenverbindern aus Kunststoff DIN 8076 Teil 3
mit Prüfzeichen des DVGW, im einzelnen bestehend aus:
1 Stck. T-Stück 63 x 50 x 63
1 Stck. Anschlussverschraubung 50 x 1 1/2" IG
1 Stck. Winkel 50
1 Stck. Gelenkanschluss
Fabr.: TORO - Typ: Swing-Joint TBJ-15-150-23 BSP / ACME
1 Stck. Kappe als Absicherung des Anschlusses 1 1/2"
2,5m Druckrohr, wie zuvor beschrieben, jedoch in geraden Längen,
Rohr 50 x 4,6mm - entspr. DN 40
Menge: 12,000 St

**71.8 Spüleinrichtung für HDPE-Druckrohrleitung**
Spüleinrichtung für die HDPE-Druckrohrleitung DN 50
mit Klemmschraubenverbindern aus Kunststoff DIN 8076 Teil 3,
einschl. dem Wiederverbinden der Rohrleitung mit Klemmschraubverbindern
aus Kunststoff DIN 8076 Teil 3
mit Prüfzeichen des DVGW nach Beendigung der Spülung.
Menge: 2,000 St

**71.9 Teilkreis-Versenkregner**
Teilkreis-Versenkregner
Fabr. / Typ: wie TORO FLX-Infintiy-55 oder gleichwertig
Düse Nr. 57 - ACME_Gewinde
Oberflächenausbildung aus Cycolac (ABS) Farbton schwarz
Fließdruck am Regner: 6,5 bar
Wurfweite: 25,30 m
Wasserverbrauch: 7,64 cbm/h
Drehgeschwindigkeit: gleichmäßig,
Sektoreinstellung 40-360°
- Einstellung und Wartung ausschließlich von oben durchführbar,
- alle Wartungsarbeiten (auch der Ausbau des Ventils) muss unter Druck
möglich sein (ohne das System zu entwässern)
- Druckregulierung in Stufen
- einstellbar als Teilkreis- und/oder Vollkreisregner ohne Werkzeug
- Steuerung der Wurfweite am Regner durch einstellbaren Abwurfwinkel der
Düse,
- mit angebautem Elektromagnetventil, Magnetspulenspannung 24 V / 50Hz,
- als wassergeschmierter Getrieberegner in einem hermetisch
geschlossenen Gehäuse.

Angebotenes Fabrikat: ‘....................................‘
  (vom Bieter einzutragen)
Menge: 12,000 St

**72.0 Vollkreis-Versenkregner**
Vollkreis-Versenkregner
Fabr. / Typ: wie TORO FLX-Infinty-54 oder gleichwertig
Düse Nr. 59 - ACME_Gewinde
Oberflächenausbildung aus Cycolac (ABS) Farbton schwarz
Fließdruck am Regner: 6,5 bar
Wurfweite: 30,50 m
Wasserverbrauch: 16,33 cbm/h
Drehgeschwindigkeit: gleichmäßig,
- Einstellung und Wartung ausschließlich von oben durchführbar,
- alle Wartungsarbeiten (auch der Ausbau des Ventils) muss unter Druck
möglich sein (ohne das System zu entwässern)
- Druckregulierung in Stufen
- einstellbar als Teilkreis- und/oder Vollkreisregner ohne Werkzeug
- Steuerung der Wurfweite am Regner durch einstellbaren Abwurfwinkel der
Düse,
- mit angebautem Elektromagnetventil, Magnetspulenspannung 24 V / 50Hz,
- als wassergeschmierter Getrieberegner in einem hermetisch
geschlossenen Gehäuse.

Angebotenes Fabrikat: ‘....................................‘
  (vom Bieter einzutragen)
Menge: 3,000 St

**72.1 Kunstrasenabdeckung**
Kunstrasenabdeckung für beide vor. Pos. Versenkregner
Menge: 15,000 St

**72.2 Kabelanschluss an die Elektromagnetventile**
Kabelanschluß an die Elektromagnetventile der Versenkregner
mit für Erdverlegung nach DIN VDE 0278 Teil 1 u. 3 zugelassenen
wasserdichten Kabelverbindungs- und -abzweiggarnituren in
Schrumpftechnik mit systembedingtem Zubehör.
Menge: 36,000 St

**72.3 Elektr. Steuergerät**
elektr. Steuergerät / Modular
programmgesteuert; mit man. Start einer Station
oder eines Zyklus ohne Beeinträchtigung d. Programmierung;
mit eingebautem Transformator 230V / 24V;
mit Pumpenansteuerimpuls bei Start einer Beregnung
belastbar mit mind. 2 VA Leistung 24 V Wechselspannung;
10 Beregnungsstationen; Beregnungsdauer pro Station von
1 Minute bis 12 Stunden in Schritten von einer Minute.
Bis zu 8 Startzeiten pro Tag;
Gehäuse aus Kunststoff mit verschließbarem Deckel,
max. zulässige Gehäuseabmessungen:
H x B x T = 272 x 195 x 112 mm,
einschl. dem Anschluss d. Kabel
Menge: 1,000 St

**72.4 Überspannungsschutzeinheit**
Überspannungsschutzeinheit Art wie RainBird / LPVK-12E
der zu den Elektromagnetventilen abgehenden Kabeln und des
ankommenden Stromversorgungskabels des Beregnungssteuergerätes,
eingebaut in einem isolierstoffgekapseltem Wandgehäuse,
einschl. dem Anschluss aller ankommenden u. abgehenden Kabel

Angebotenes Fabrikat: ‘....................................‘
  (vom Bieter einzutragen)
Menge: 1,000 St

**72.5 Fernbedienungstaster mit 3 Schlüsseln**
Fernbedienungstaster mittels Schlüsseltaste Schutzart IP 65
mit 3 Stellungen; mit Schloss nicht schließanlagenfähig;
Schlüssel nur in der 0-Stellung abziehbar; eingebaut m.
Befestigungsadapter u. 2 Kontaktelementen in ein Aufbaugehäuse
Schutzart IP65, Gehäusedeckel hellgrau (RAL 7032),
einschl. Kabelverschraubungen Schutzart IP65 zur Einführung
des Steuerkabels u. Einwegschrauben zur Gehäusesicherung
gegen unerlaubte Eingriffe inkl. der Befestigung im Gebäude
und der Lieferung von 3 Schlüsseln für den Taster.
Menge: 1,000 St

**72.6 Funkregensensor**
Funkregensensor
- zum elektrischen Abschalten der Beregnungsanlage bei
natürlich einsetzendem Niederschlag
- einstellbar von 3,0 mm bis 25 mm Niederschlag
- zur Wandanbringung
- L: 13,7 cm, B: 16,5cm
- inkl. Sekundärverdrahtung gemäß VDE - Bestimmungen
Art Toro oder gleichwertig liefern und montieren.

Angebotenes Fabrikat: ‘....................................‘
  (vom Bieter einzutragen)
Menge: 1,000 St

**72.7 Erdung Potentialausgleich**
Potentialausgleichsschiene mit Abdeckung für
Hausanschlüsse bis 100A aus Stahl, verzinkt,
Anschlussmöglichkeit: 7 Adern bis 25qmm,
1 Erdungsband bis 30 x 3,5mm
und 1 massiver Rundleiter bis 10mm Durchmesser
6 m Bandstahl, feuerverzinkt, Abmessung: 30 x 3,5mm
Zinkauflage 500g/m², DIN 48.801,
1 Kreuzverbinder aus Bandstahl, feuerverzinkt, mit
Zwischenplatte 4mm stark, für Bandstahl 30 x 3,5
1 Profilstaberder, Profil A nach DIN 48.852,
50 x50 x 3 mm (Kreuzprofil), feuerverzinkt, mit
Anschlusslappen, Staberderlänge 2.000mm
liefern und fachgerecht verlegen.
Menge: 1,000 psch

**72.8 Druckluftanschluss zum Ausblasen**
Druckluftanschluss zum Ausblasendes Gesamtrohrleitungssystems
mit Druckluft über einen beizustellenden Großkompressor,
einschl. der erforderlichen Form und Verbindungsstücke als
verzinkte Tempergussfittings DIN 2950
innerhalb des Geräteschrankes einbauen.
Menge: 1,000 St

**72.9 Manometereinrichtung**
Manometereinrichtung im Geräteschrank m. Manometer 1/2"
0-16 bar Anzeigebereich, einschl. dem Anschluss an die
HDPE-Druckrohrleitung PN12,5 DN15
sowie der erforderlichen Wandbefestigung.
Menge: 1,000 St

**73.0 Gesamtverkabelung**
Gesamtverkabelung im Technikraum
für die Beregnungssteuerung, mit allen erforderlichen Kabeln
und Mantelleitungen einschl. dem Zubehör wie Leitungsführungskanal
und Kunststoffpanzerrohr, jedoch ausschließlich
der Hauptstromversorgung der Anlage, die bauseits erfolgt.
Menge: 1,000 psch

**73.1 Spülung des Gesamtrohrleitungssystems**
Spülung des Gesamtrohrleitungssystems nach DIN 1988 Teil 2,
Wasser wird bauseits gestellt, einschl. der erforderlichen Zusatzeinrichtungen
und der Ableitung des Spülwassers in Vorfluter
oder Teiche mit den hierfür erforderlichen Rohren und/oder Schläuchen.
Menge: 1,000 psch

**73.2 Innendruckprüfung**
Innendruckprüfung gem. DIN 4279 Teil 8
am neu verlegten Rohrleitungssystem aus HDPE-Druckrohr
PN 12,5 einschl. dem Aufzeichnen des Messergebnisses mit
einem Diagrammschreiber sowie Festhalten der Ergebnisse in
einem Prüfbericht nach DIN 4279 Teil 9 mit den hierfür erforderl.
Zusatzeinrichtungen und der anschließenden Beseitigung des
Wassers.
Menge: 1,000 psch

**73.3 Inbetriebnahme**
Inbetriebnahme der Anlage einschl. Einregulierung
mit der Übergabe von Bestandsplänen und Bedienungsanleitungen
sowie der Einweisung des Bedienungspersonals.
Menge: 1,000 psch

**73.4 Kreiselpumpe mit Antriebsmotor**
Kreiselpumpe mit Antriebsmotor und direkt auf dem Motor aufgebauter
Pumpensteuerung mit integriertem Frequenzumformer in Schutzart IP 54
Frequenzumformertyp: HV 4.075 für eine Motorleistung von 7,5 KW
PUMPENBESCHREIBUNG:
mehrstufige, vertikale Kreiselpumpe in Blockausführung mit Saug- und
Druckstutzen in Inline-Ausführung; mit Lauf- und Leiträdern sowie Gehäuse
und Flansche aus nichtrostendem Stahl; Wellenabdichtung mit
wartungsfreier Gleitringdichtung; Antrieb durch angebautem,
starrgekuppelten, oberflächengekühlten IEC-Drehstrom-Kurzschluss- ankermotor mit thermischen Wicklungsschutzkontakt;
Saug- und Druckflansch DIN 2533 PN 16 DN 50
FREQUENZUMFORMERBESCHREIBUNG:
direkt auf dem Motor aufgebaute Pumpensteuerung mit integriertem
statischen Frequenzumformer vom Motorlüfter zwangsgekühlt; mit
sinusbewerteter, pulsbreiter modulierter Ausgangsspannung; Takt-Frequenz
8 KHz für geräuschlosen Motorlauf, Kurzschluss- und Erdschlussfest;
arbeitend mit geregelter Sinusstromsynthese und dynamischer
Strombegrenzung; der Regelteil hat ein integriertes Bedienfeld mit
Folientastatur zur Sollwertvorgabe und Paramentrierung des Reglers; mit zweizeiligem LCD-Display zur Anzeige von Soll- und Istwert, Betriebszuständen, Betriebsstunden, Drehzahl, Regelparameter und Störmeldungen im Klartext;
mit dreifarbigen Leuchtdioden zur Signalisierung von "Spannung vorhanden", "Pumpenlauf" und "Störung"; Regelung auf konstantem Druck mittels angebautem Drucktransmitter
SONSTIGE AUSRÜSTUNG:
direkt am Saugflansch der Pumpe angebauter Rückflussverhinderer R 2" aus
nichtrostendem Stahl und auf der Druckseite der Pumpe montierter
Kugelhahn R 2" mit vorgeschaltetem Membrandruckbehälter PN 10,
18 Ltr.Inhalt
LEISTUNGSDATEN:
Fördermenge: Q = 16,0 cbm/h
Förderhöhe: H = 110,0 mWS
Nennleistung: P = 7,5 KW
Nennspannung: U = 3x400 V
liefern und einschl. des Anschlusses der Stromversorgungsleitung aufstellen
- Einstellung und Wartung ausschließlich von oben durchführbar, - alle
Wartungsarbeiten (auch der Ausbau des Ventils) muss unter Druck möglich
sein (ohne das System zu entwässern) - Druckregulierung in Stufen -
einstellbar als Teilkreis- und/oder Vollkreisregner - Steuerung der Wurfweite
am Regner durch einstellbaren Abwurfwinkel der Düse.

Angebotenes Fabrikat: ‘....................................‘
  (vom Bieter einzutragen)
Menge: 1,000 St

**73.5 Grundplatte für vorgenannte Kreiselpumpe**
zusätzliche Grundplatte für die vorgenannte Kreiselpumpe,
einschl. 4 Stück Gummipuffer sowie 2 Stück Gummikompentasoren
DN50 für die Saug- und Druckleitung.
Menge: 1,000 St

**73.6 Mehrstrahl-Flügelrad-Hauswasserzähler mit Anschlussbügel**
Mehrstrahl-Flügelrad-Hauswasserzähler mit Anschlussbügel
Nenndurchfluss 10 cbm/h
Zählerwerksanzeigebereich in cbm bis 100.000,
Druckverlustklasse gemäß Eichordnung, Anlage G,
PN16, Baulänge DIN ISO 4064 und DIN 19648 als
Trockenläufer für Kaltwasser bis 40°C, für waagerechten
Einbau, Zifferblatt oben, geeicht und beglaubigt, zul.
Dauerbelastung 20 cbm/h, metrologische Klasse B,
mit Gewindeanschluss und Wasserzähler-Anschlussverschraubung
aus Messing, einsch. Mehrstrahl-Flügelrad-Hauswasserzähler
Nenndurchfluss 10 cbm/h
Zählerwerksanzeigebereich in cbm bis 100.000,
Druckverlustklasse gemäß Eichordnung, Anlage G,
PN16, Baulänge DIN ISO 4064 und DIN 19648 als
Trockenläufer für Kaltwasser bis 40°C, für waagerechten
Einbau, Zifferblatt oben, geeicht und beglaubigt, zul.
Dauerbelastung 20 cbm/h, metrologische Klasse B,
mit Gewindeanschluss und Wasserzähler-Anschlussverschraubung
aus Messing liefern und einbauen.
Menge: 1,000 St

**73.7 Absperrventil mit Schallschutzprüfzeichen**
Absperrventil mit Schallschutzprüfzeichen liefern und einbauen
mit Schallschutzprüfzeichen PN 16 DN 50
sinngemäß entsprechend DIN 4109 Teil 2 und 5 Gruppe 1,
für Trinkwasser, mit DIN/DVGW-Registrierung,
mit Muffenanschluss PN 16, Schrägsitzform, DIN 3502, mit
Entleerungsventil und nichtsteigender Spindel, Rückflussverhinderer
und Prüfeinrichtung sinngemäß entsprechend DVGW Arbeitsblatt
W 376, Gehäuse aus Messing, weich dichtend, R 2".
Menge: 2,000 St

**73.8 Schwimmer- und Druckminderventil**
Schwimmerventil PN 6 DN 50 liefern und einbauen
für Trinkwasser, mit DIN/DVGW-Registrierung,
mit Gewindeanschluss, als Zuflussventil; Führungsteile,
Spindel und Schwimmer aus nichtrostendem Stahl,
Gehäuse aus Messing, weich dichtend, R 2",
Schwimmer R 2 1/2"
Produkt: Art wie Typ VR-170-2A

Druckminderventil PN 25 DN 50 liefern und einbauen
Vordruck bis 25 bar, Hinterdruck einstellbar von 1,5 bis 6 bar,
entlastet, für Wasser, mit Außengewindeanschluss R 2" und
Anschlussverschraubungen einschl. Manometer und
eingebautem Schmutzfänger, Gehäuse aus Messing
Produkt: Art wie D 06 F - 2A

Angebotenes Fabrikat: ‘....................................‘
  (vom Bieter einzutragen)
Menge: 1,000 psch

**73.9 Elektromagnetventil PN 10 DN 40**
Elektromagnetventil liefern und einbauen
PN 10 DN 40 Gehäuse aus PVC-U, Membrane aus
syntetischem Kautschuk, als kombinierte Durchgangs bzw.
Eckform mit Muffenanschluss,
mit manueller Bedieneinrichtung, Magnetspulenspannung
24 V / 50 Hz, maximal zulässiger Anlaufstrom 0,41 A,
maximal zulässiger Betriebsstrom 0,23 A,
Schutzart IP 67, (grüne Magnetspule)
Fabr.: Art wie RainBird
Typ: 100-PEB oder gleichwertig

Angebotenes Fabrikat: ‘....................................‘
  (vom Bieter einzutragen)
Menge: 1,000 St

**74.0 Vorlaufbehälter HDPE 2.000 Ltr. einschl. Leitungen**
Vorlaufbehälter HDPE 2.000 Ltr. liefern und einbauen
Gesamtinhalt: 2.000 Ltr.
Nutzinhalt: 1.700 Ltr.
Abmessungen LxBxH = 2.070 x 720 x 1.690 mm
mit Reinigungsdom DN 400 durch Schraubdeckel
mit Spannverschluss und einer Einspeiseöffnung oben
neben dem Reinigungsdom mit durchgehendem Innengewinde
R 2", mit Rohranschlussstutzen DN 100 als
Behälterüberlauf u. einem vz. Gewindeflansch DN 50 an
einer unteren Stirnseite als Anschlusspunkt der Pumpensaugleitung

mit Überlaufleitung des Vorlaufbehälters liefern und einbauen
PVC-U-Rohr DN 100, mit maximal 3 Winkeln 45-87 Grad
und maximal 2,5 m Leitungslänge, der Überlauf endet über
dem Fußboden der Garage,
einschl. der Befestigung an der Wand mittels Konsolen

und Verbindungsleitung zwischen Vorlaufbehälter und
Kreiselpumpe aus HDPE-Druckrohr, einschl. den
erforderlichen Form- und Verbindungsstücken,
mit dem Einbau eines T-Stücks mit Kugelhahn R 1"
zur Behälterentleerung und eines ms. Muffenabsperrschiebers
R 2" in die Leitung unmittelbar vor der Pumpe, einschl.
den Anschlüssen an die Pumpe und den Vorlaufbehälter
kompl. liefern, anschließen und montieren.
Menge: 1,000 St

**74.1 Armaturenanschlußkombination aus HDPE-Druckrohr**
Armaturenanschlusskombination innerhalb des Gebäudes
aus HDPE-Druckrohr DN50 mit allen erfoderlichen Form- und
Verbindungsstücken, für die Nachspeisung des Vorlagebehälters
und dem Einbau der zuvor beschriebenen Armaturen
(Druckmindere, Schwimmerventil, Elektromagnetventil mit Bypass)
mit dem Anschluss an den Vorlagebehälter, Rohrgesamtlänge 4,0m
mit maximal 6 Winkeln, einschl. dem Anschluss an die bis in die
Nähe des Vorlaufbehälters bauseitig gelegte Zuführungsleitung.
Menge: 1,000 St

**74.2 Zuführungsleitung der Beregnungsanlage**
sämtliche Zuführungsleitungen der Beregnungsanlage liefern und einbauen
aus verz. Gewinderohr bzw. aus HDPE-Druckrohr mit den
erforderlichen Form- und Verbindungsstücken mit maximal
4 Winkeln 90 Grad und maximal 4m Leitungslänge,
mit dem Einbau eines ms. Muffenabsperrschiebers R 2"
unmittelbar an der Pumpe, einschl. dem Anschluss an die Pumpe
sowie an die bis in die Garage geführte HDPE-Druckrohrleitung DN80.
Menge: 1,000 psch

**74.3 Sicherungskasten einschl. Schutzschalter**
Sicherungskasten als isolierstoffgekapseltes Wandgehäuse,
Schutzart nach DIN 40.050 IP 54, aus schlagfestem und
flammwidrigen Thermoplast, mit Klappdeckel rauchglasfarbig,
mit eingebauter DIN-Hutschiene für Reiheneinbaugeräte,
Beschriftungsleiste und Kabelverschraubungen für die ankommende
Hauptstromversorgung und die abgehenden Mantelleitungen der
Kreiselpumpe und des Beregnungssteuergerätes,
einschl. gesondert im Gehäuse angebrachter PE/N-Schiene;
Außenabmessungen des Gehäuses mindestens
B x H x T = 360 x 254 x 111 mm (für mind. 24 Geräteplätze),
Gehäuse mit folgender Bestückung:
a) 3-poliger Leitungsschutzschalter 3x32 A
als Pumpenvorsicherung mit der Charakteristik C
für Motoren
b) 2 Stck 1-poliger Leitungsschutzschalter 1x6 A
als Sicherung für das Steuergerät mit der
Charakteristik D für Transformatoren
c) Kleinrelais Eltako 24V
d) Digitale Zeitschaltuhr
2-Kanal, für Schaltschrankeinbau
e) Transformator 230/24 VAC
1,25 KVA
Gehäuse vormontiert liefern und in Wandmontage installieren, mit
Fehlerstromschutzschalter 40 A Nennstrom, Auslösestrom 0,03 A,
allstromsensitiv, für den Betrieb von Frequenzumformern und
Schwimmerschalter zum niveauabhängigen Schalten von Wasserständen
aus Polypropylen und Polyamid für dauernde Lagerung im Wasser, mit
5m Anschlussleitung als Gummischlauchleitung H 07-RN-F 3G1,5
qmm, einschl. Gegengewicht zur freihängenden Schaltermontage
einschl. dem Anschluss aller Kabel und Mantelleitungen liefern und einbauen.
EP gilt einschl. aller Verkabelungen, Zubehör, notwendigen Führungsakanälen und Kunststoffpanzerrohren.
Menge: 1,000 psch

**74.4 Inbetriebnahme der Pumpenanlage**
Inbetriebnahme der Pumpenanlage einschl. Einregulierung
mit der Übergabe von und Bedienungsanleitungen sowie
der Einweisung des Bedienungspersonals
Menge: 1,000 psch

**74.5 Kabelschutz- / Leerrohr DN 110 liefern und verlegen**
Kabelschutz- / Leerrohr DN 110 liefern und verlegen,
einschl. Sandbettung und Umhüllung. Einschl. notwendiger
Passschnitte / -Stücke.  Die Rohrenden und Übergangsstücke
sind vor Verschmutzungen (evtl. mit Formteilen) zu schützen.
Durchmesser: 110 mm
Material:
Kabelschutzrohr mit Zugdraht aus Polypropylen, mit angeformter
Steckmuffe mit eingelegtem Dichtring.
Menge: 50,000 m

### 8 SPORTFLÄCHEN RASEN

**8.1 Vermessungsarbeiten**
Vermessungsarbeiten für die gesamte Sportanlage durchführen.
Ausführungsplan flucht- und höhengerecht einmessen.
Die Position umfasst die Vermessungs- und Absteckarbeiten im Verlauf der gesamten Bauzeit.
Einzumessen sind unter anderem:
Laufbahn, Gräben und Schachtanlagen für Drainage- u.
Entwässerungsleitungen, Anschlüsse an die vorhandenen
Leitungen, Abläufe, Entwässerungsrinnen,
Wege, Pflasterrinnen, Bordsteine, sonstige Einfassungen, Läufer und Binder, Gräben für Erdkabel und Leerrohre,
Pflanz- und Rasenflächen, Böschungen u.Mulden.
Menge: 1,000 psch

**8.2 Draingräben**
unterhalb der Rasenspielfläche quer zum Gefälle
mit 40 cm breiten und 60 cm tiefen Drängräben
mit einem Abstand von 6,0 m herstellen.
Grabentiefe insgesamt bis 1,0 m
Material aus den Drängräben ist abzufahren.
Filterstabile Drainagepackung aus Kies 0/32 entsp.
DIN 18035 T weniger als 5 Massenprozente an Körnern
kleiner 0,2 mm verfüllen und verdichten.
Die Eignung des Materials ist vor dem Einbau nachzuweisen.
Prüfzeugnis und Wiegekarten sind vorzulegen.
Menge: 450,000 m3

**8.3 Drainleitung, DN 100 liefern und verlegen**
Drainleitung liefern und verlegen,
Stangendränrohr DN 100 TP aus PVC-U gem. DIN 1187
bzw. DIN 4262-1, Typ R1,
Vollsickerrohr mit Wassereintrittsfläche = 80 cm²/m;
entspricht Anforderungen der DIN 18035-3
biegefähiges Stangendränrohr, Farbe grün,
Einzellänge 5,0 m mit einseitig aufgesteckter Muffe,
liefern und höhen- und fluchtgerecht als Sammelleitung
im Drängraben verlegen, Mindestgefälle 0,3 %
Abgerechnet wird nach der Länge des Leitungsgrabens,
gemessen in der Achse der Leitung.
Einschl. Anschluss der Schächte u. Abzweige.

Angebotenes Fabrikat: ‘....................................‘
  (vom Bieter einzutragen)
Menge: 1800,000 m

**8.4 Drainleitung, DN 160 liefern und verlegen**
Drainleitung liefern und verlegen,
Stangendränrohr DN 160 TP aus PVC-U gem. DIN 1187
bzw. DIN 4262-1, Typ R1,
Vollsickerrohr mit Wassereintrittsfläche = 80 cm²/m;
entspricht Anforderungen der DIN 18035-3
biegefähiges Stangendränrohr, Farbe grün,
Einzellänge 5,0 m mit einseitig aufgesteckter Muffe,
liefern und höhen- und fluchtgerecht als Sammelleitung
im Drängraben verlegen, Mindestgefälle 0,3 %
Abgerechnet wird nach der Länge des Leitungsgrabens,
gemessen in der Achse der Leitung.
Einschl. Anschluss der Schächte u. Abzweige.

Angebotenes Fabrikat: ‘....................................‘
  (vom Bieter einzutragen)
Menge: 400,000 m

**8.5 Drainleitung, DN 200 liefern und verlegen**
Drainleitung liefern und verlegen,
Stangendränrohr DN 200 TP aus PVC-U gem. DIN 1187
bzw. DIN 4262-1, Typ R1,
Vollsickerrohr mit Wassereintrittsfläche = 80 cm²/m;
entspricht Anforderungen der DIN 18035-3
biegefähiges Stangendränrohr, Farbe grün,
Einzellänge 5,0 m mit einseitig aufgesteckter Muffe,
liefern und höhen- und fluchtgerecht als Sammelleitung
im Drängraben verlegen, Mindestgefälle 0,3 %
Abgerechnet wird nach der Länge des Leitungsgrabens,
gemessen in der Achse der Leitung.
Einschl. Anschluss der Schächte u. Abzweige.

Angebotenes Fabrikat: ‘....................................‘
  (vom Bieter einzutragen)
Menge: 140,000 m

**8.6 T-Stück**
T-Stück zur Drainageleitung DN 100 + 150
liefern u.fachgerecht montieren.

Angebotenes Fabrikat: ‘....................................‘
  (vom Bieter einzutragen)
Menge: 30,000 St

**8.7 Spül- und Kontrollschächte der Dränage liefern und einbauen**
Höhe bis 1,50 m
Kunststoffschacht in Verbundrohrbauweise mit glatter Innenfläche
und profilierter Außenfläche, Außendurchmesser DN = 400 mm,
Gesamthöhe ca. 1,50 m mit integriertem Absetzraum, Material
Poyethylen (PE), - mit 2 Anschlüssen für Rohr DN 100 und DN 160,
einschl. der erforderlichen Formstücke.
Anschlusshöhe variabel, verlängerbar mit Muffe und Aufsetzrohr,
Betonauflagering, Inkl. Schlammfang.
Inklusive Abdeckung, mit Verriegelung,
Belastungsklasse B 125  liefern und auf 20 cm Betonfundament
C 20/25 versetzen. Leitungen an die Schächte anschließen.
Alle Materialien liefern und fachgerecht nach Herstellerangaben
einbauen, einschließlich aller zugehörigen Arbeiten und Materialien,
inkl. Abzweige, Dichtringe, Muffen etc. auch Erdarbeiten.

Angebotenes Fabrikat: ‘....................................‘
  (vom Bieter einzutragen)
Menge: 4,000 St

**8.8 Zulage für Schachtabdeckung**
Zulage für Schachtabdeckung
Klasse B 125 - Beschichtung Kunststoffbelag DIN EN 124
und DIN 1229, Durchmesser der Schachtöffnung 400 mm,
Abdeckung rund ist mit Kunststoff zu beschichten,
Farbe: wie Kunststoffbelag der Laufbahn und Segmentbögen,
inkl. aller Nebenarbeiten und Kleinteile.
Menge: 4,000 St

**8.9 Entwässerungsrinne**
Entwässerungsrinne als Kastenrinne für Sportanlagen,
mit einseitiger Aufkantung als Rasenrückenstütze liefern
und fachgerecht einbauen.
Klasse A/B geprüft nach EN 1433, Nenngröße DN 125,
ohne Eigengefälle, einseitig beschichtbar, mit Fundament und
Rückenstütze aus Beton C 12/15, Rückenstütze beidseitig, jeweils
B x H: 10 cm x 15 cm u. Sockel.
Die Ausführung ist mit dauerhafter, kraftschlüssiger
Verbindung zwischen Rinne und Kunststoffbelag durch
geeignete Konstruktion sicherzustellen, wie z.B.
Verkrallnut und Vorbehandlung mit Primer.
Die Rinne aus Polymerbeton, zu Verlegen in gerader und
gebogener Strecke oberflächengleich nach den
Einbauvorschriften des Herstellers und DIN 18035.
EP gilt einschließlich Erd- und Betonarbeiten und den
gebogenen Anschlussstücken für die Rasenlängsseiten.

Angebotenes Fabrikat: ‘....................................‘
  (vom Bieter einzutragen)
Menge: 220,000 m

**81.0 Zulage Einlaufkasten**
Einlaufkasten für Laufbahn-Entwässerungssystem
für die Kastenrinne als Ablaufkasten mit Schlammfang
mit Revisionsöffnung, einseitig beschichtbar.
Lichte Weite:  12,5 cm
Baulänge: 50,0 cm
liefern, versetzen nach den Einbauvorschriften des
Herstellers und an die Rohrleitung anschließen.
EP gilt als Zulage für vor Pos. Entwässerungsrinne.

Angebotenes Fabrikat: ‘....................................‘
  (vom Bieter einzutragen)
Menge: 10,000 St

**81.1 Abdeckung**
Kunststoffabdeckung für Laufbahn-Entwässerungssystem
entsprechend der vor Pos., Einlauf zweiseitig,
Ausführung gerade und gebogen, als Blindabdeckung für
die Entwässerungsrinne mit fluchtenden Stoßverbindungen
und Arretierzapfen.
Baulänge: 100,0 cm
Baubreite:  16,0 cm
Bauhöhe:  5,0 cm
Farbe:  weiß
Wanddicke:  5 mm
liefern und nach Herstellerangaben montieren.
EP gilt einschl. der erforderlichen Bogenstücke für
eine 400 m Rundlaufbahn und erf. Stirnwänden.

Angebotenes Fabrikat: ‘....................................‘
  (vom Bieter einzutragen)
Menge: 220,000 m

**81.2 Ungebundene Tragschicht, Rasenfläche**
aus Hartkalkstein 0/32 für Rasenspielfeld gem. DIN 18035-4
liefern, profilgerecht einbauen und statisch verdichten.
Auftragsdicke bis 12 cm, i.M. 7,5 cm stark
Material: Hartkalksteinschotter aus gebrochenen Mineralstoffen
nach TL Gestein-StB Körnung: 0/32, Kornanteil d < 0,063 mm
< 15 mm, Wasserinfiltrationsrate > 180 mm/h
Der Nachweis ist zu erbringen.
Gefälle bis 1%
Menge: 7900,000 m2

**81.3 Geogitter zur Stabilisierung**
Geogitter zur Stabilisierung der Tragschicht liefern
und fachgerecht einbauen.
Art: Tensar HX165 gestrecktes, aus einer Kunststoffbahn
hergestelltes Geogitter mit Stabilisierungsfunktion nach
DIN ISO 10318 geprüft durch European Technical Assessment
ref: ETA 23-0504, hergestellt unter Verwendung einer
gestanzten und nach FGSV- Merkblatt M Geok E gestreckten,
Polymerbahn. Das Geogitter verfügt über Hochprofilrippen und
eine differenzierte, ungleichförmige Öffnungsgeometrie (Hexagon,
Trapez und Dreieck).
Höhe der Knoten: 3,2 mm
Die Zertifizierung des Herstellers gemäß EN ISO9001
sowie die Umweltunbedenklichkeit des Produktes gemäß
BBodSchV ist nachzuweisen.
Die Verlegung erfolgt gemäß der Verlegeanleitung des
Herstellers. Für alternativ angebotene Produkte ist die
gleichwertige Leistung des Systems (Tragfähigkeit auf
OK Tragschicht gemäß Anforderung) rechnerisch
nachzuweisen.
Der Nachweis und die Verlegeanleitung sind dem Angebot
beizufügen.
Abgerechnet wird die tatsächlich abgedeckte Fläche;
Überlappungsverluste bzw. Mehraufwendungen aufgrund
eines seitlichen Umschlags/einer seitlichen Verankerung
sind im EP entsprechend zu berücksichtigen.

Angebotenes Fabrikat: ‘....................................‘
  (vom Bieter einzutragen)
Menge: 7900,000 m2

**81.4 Untere Rasentragschicht 13 cm**
als Drainschicht liefern, einbauen und verdichten,
entspr. DIN 18035 T4
Material:  Sand 0/4 mm
Kornanteil <0,063 mm <3M%
Kornanteil > 2,0 mm  0 - 58 M%
Schichtstärke 13 cm
Zulässige Abweichung von der Nennhöhe 10mm
Ebenheit, Spalt unter 4 m Latte 10 mm
Die Eignung des Materials ist durch ein Prüfzeugnis
nachzuweisen.
Abrechnung nach Auftragsprofilen im verdichteten Zustand.
Prüfzeugnis und Wiegekarten sind vorzulegen.
Menge: 7900,000 m2

**81.5 Rasentragschicht**
Rasentragschicht liefern und  fachgerecht einbauen
nach aktueller DIN 18035-4, aus Fertiggemisch,
Schichtdicke 12 cm,  zulässige  Abweichung von der Nennhöhe
+/- 20 mm, Ebenheit, Spalt unter 4-m-Latte bis 20 mm, inkl.
Verzahnung der Rasentragschicht mit Speicherschicht  der
Vorposition Drainschicht herstellen.
Die Verzahnung muss in einem Übergangshorizont von 3 cm
stattfinden.
Abrechnung nach Auftragsprofilen im verdichteten Zustand.
Prüfzeugnis und Wiegekarten sind vorzulegen.

Angebotenes Fabrikat: ‘....................................‘
  (vom Bieter einzutragen)
Menge: 7900,000 m2

**81.6 Feinplanum DIN 18035, Teil 4**
Feinplanum für Rasenflächen gem. DIN 18035, Teil 4,
sowie Höhenplan herstellen:
Gefälle: Pultdachgefälle entspr. der Planung
Ebenheit: Abweichung von der Nennhöhe max. 20 mm.
Spaltweite unter der 4-M-Richtlatte nicht größer als 20 mm.
Die Terminierung der Arbeiten ist so durchzuführen,
dass die fertiggestellten Flächen unmittelbar nach der
Fertigstellung und Prüfung durch die Bauleitung,
eingesät werden können, Witterungseinflüsse sind zu beachten.
Menge: 7900,000 m2

**81.7 Raseneinsaat**
Rasen auf vorh. fertigen Planum, nach Absprache mit der
Bauleitung, gem. DIN 18917 einsäen.
Der Rasensamen ist mit Güteschutzzeugnis zu liefern.
Nach Aufgang des Rasen und einer Höhe der Pflanzen von
etwa 4 cm ist die 1. Düngung mit 25 g/ m2
Kalkammonsalpeter durchzuführen. Nach der Düngung ist
bei trochenem Wetter gründlich zu wässern.
Saatgutmischung gem.  RSM 3.1:

20 % Lolium perenne CHAGALL
10 % Lolium perenne RENOIR
10 % Lolium perenne SANREMO
25 % Poa pratensis COCKTAIL HEADSTART
15 % Poa pratensis CYNTHIA HEADSTART
20 % Poa pratensis JULIUS PreGem
Saatmenge 25 g/m²

Angebotenes Fabrikat: ‘....................................‘
  (vom Bieter einzutragen)
Menge: 7900,000 m2

**81.8 Kontrollprüfung Rasentragschicht**
Kontrollprüfung Rasentragschicht
gem. DIN 18035-4 Pkt. 5.4.2  nach dem Einbau durchführen.
Menge: 1,000 psch

**81.9 Linierung American Football**
erste Linierung auf der Rasenfläche nach den Vorgaben
der Verbände
Farbe: weiß, blau fachgerecht herstellen.
Menge: 1,000 psch

### 9 SEGMENTE KUNSTSTOFF

**9.1 Punktablauf liefern und einbauen**
Punktablauf für Sportflächen zur Integration in
die Randbegrenzung
Einlauf einseitig
Ablaufkasten und Abdeckung aus Polymerbeton
Incl. Eimer zum Auffangen von Schwemmstoffen
Maße: L = 500 mm, B = 155 mm, H = 357 mm
Ablau für Randstein 6 cm
Kanalanschluss DN110
Einbau nach Herstellerangaben auf 20 cm
Beton C 12/15, entspr.DIN 1045,
einschl. der gesamten Erdarbeiten u. Abfuhr
der verdrängten Erdmassen.

Angebotenes Fabrikat: ‘....................................‘
  (vom Bieter einzutragen)
Menge: 4,000 St

**9.2 Schachtanschluss**
Anschluss an vorhandenen Schacht für DN 150 Leitung
fachgerecht herstellen.
Menge: 4,000 St

**9.3 Einfassung, Randsteine**
Randsteine aus Polymerbeton mit Gummiprofil
liefern und fachgerecht einbauen.
Gummiprofil aus elastischem, witterungsbeständigem
EPDM-Material mit eingearbeiteten Luftkammern, fest im
Unterteil eingegossen.
Maße: 100 x 6 x 20 cm, Farbe weiss
EP gilt einschl. dem Betonfundament und den erforderlichen
Erdarbeiten.

Angebotenes Fabrikat: ‘....................................‘
  (vom Bieter einzutragen)
Menge: 140,000 m

**9.4 Ausgleichsschicht**
aus Splitt 0/11 liefern und fachgerecht herstellen.
Auftragsdicke im Mittel 3 cm
Menge: 2400,000 m2

**9.5 Ungebundene Tragschicht, Kunststoffflächen, 20 cm**
ungebundene Tragschicht, Kunststoffflächen, 20 cm
Anforderungen, Eigenschaften, Körnung und
Zusammensetzung des Baustoffs müssen der DIN EN 14877
bzw. DIN 18035-6 entsprechen. Der Nachweis ist zu
erbringen. Tragschicht aus
Natursteinschotter-Splitt-Brechsand Körnung 0/32,
Schichtdicke 20 cm. Verdichtungsgrad DPr mind. 103 %,
zusätzliche Anforderungen an die profilgerechte Lage
und Ebenheit +/- 2 cm.
Menge: 2400,000 m2

**9.6 Lastplattendruckversuch auf Tragschichten**
Lastplattendruckversuch auf Tragschichten
Statische Plattendruckversuch DIN 18134
zur Beurteilung des Trag- und Verformungsverhaltens
ungebundener Tragschichten.
Zusätzlich zu dem im Rahmen der Eigenüberwachung
durchgeführter Plattendruckversuche.
Zum Nachweis der Standsicherheit der Tragschichten in
Verkehrsflächen,
inkl. aller erforderlicher Nebenleistungen, gem. DIN 18134
und Stellung des notwendigen Gegengewichts.
Versuche, bei denen der geforderte Verdichtungsmodul
nicht erreicht wird, sind nach Überarbeitung der
Bereiche zu wiederholen und gehen zu Lasten des AN
Menge: 4,000 St

**9.7 Feinplanum Kunststoffflächen gem. DIN 18035 / 6 herstellen**
Feinplanum Kunststoffflächen gem. DIN 18035 / 6 herstellen
Die Leistung versteht sich inkl. notwendiger Bodenbewegungen
zum Höhenausgleich innerhalb der Flächen.
Höhenlage: Grenzabmaß von der Nennhöhe: ± 30 mm
Ebenflächigkeit 1m ≤ 23 mm; 4m ≤ 30 mm
Menge: 2400,000 m2

**9.8 Untere gebundene Tragschicht**
Untere bituminös gebundene Tragschicht für Kunststoffflächen, wasserdurchlässig, mit erhöhten Anforderungen
gemäß DIN 18035-6:2014 Tab. 4 und 5 wie folgt herstellen:
Bezeichnung Schicht:  PA 16
Bindemittelart:  70/100
Einbaudicke:  ca. 40 mm
Wasserdurchlässigkeit:  Wasserinfiltrationsrate >= 360 mm/h
(>= 2 l Prüfflüssigkeit müssen in 5 min abgeflossen sein)
Gefälle:  Max. 1 %, soweit nicht geringere Gefälle
  sportfunktionell gefordert werden
Randeinfassung:  Grenzabmaße von der Nennhöhe +- 5 mm,
  jedoch auf 1 m Länge nur +- 2 mm
Ebenheit:  Stichmaße als Grenzwert bei Messpunktabstand
  gemäß DIN 18035-6:2014 Tab. 5 Zeile 4
Menge: 2400,000 m2

**9.9 Obere gebundene Tragschicht**
Obere bituminös gebundene Tragschicht für Kunststoffflächen, wasserdurchlässig, mit erhöhten Anforderungen
gemäß DIN 18035-6:2014 Tab. 4 und 5 wie folgt herstellen:
Bezeichnung Schicht:  PA 8
Bindemittelart:  70/100
Einbaudicke:  ca. 25 mm
Wasserdurchlässigkeit:  Wasserinfiltrationsrate >= 360 mm/h
(>= 2 l Prüfflüssigkeit müssen in 5 min abgeflossen sein)
Gefälle:  Max. 1 %, soweit nicht geringere Gefälle
  sportfunktionell gefordert werden
Randeinfassung:  Grenzabmaße von der Nennhöhe +- 5 mm,
  jedoch auf 1 m Länge nur +- 2 mm
Ebenheit:  Stichmaße als Grenzwert bei Messpunktabstand
  gemäß DIN 18035-6:2014 Tab. 5 Zeile 4
Menge: 2400,000 m2

**91.0 Unterlage reinigen**
Anfallendes Kehrgut aufnehmen und fachgerecht
entsorgen.
Menge: 2400,000 m2

**91.1 Kunststoffhaftbrücke 200 g/qm**
Kunststoffhaftbrücke liefern und fachgerecht aufbringen,
s. Vorposition. Auftragsgewicht mind. 200 g/m².

Angebotenes Fabrikat: ‘....................................‘
  (vom Bieter einzutragen)
Menge: 2400,000 m2

**91.2 Verkrallnut**
Verkrallnut in der Asphaltschicht für Kunststoffbelag entlang
der Einfassungen herstellen. Tiefe ca. 3 cm, Breite ca. 5 cm.
Menge: 140,000 m

**91.3 Kunststoff für Mehrzweckanlagen**
Normtyp A strukturbeschichtet, wasserdurchlässig,
in einer Gesamtdicke von ca. 15 mm, Farbe Ziegelrot, gem.
DIN EN 14877:2013, DIN 18035-6:2021 und RAL-GZ 943/1:2014
liefern und fachgerecht wie folgt herstellen:
1. Basisschicht:
Gummigranulat/-fasern und Polyurethan geschüttet Dicke: 10 mm
Farbe: schwarz
2. Oberschicht:
EPDM-Granulat und Polyurethan geschüttet ca. 2 kg/qm Dicke. 5 mm
Farbe: Ziegelrot
Oberfläche: granulierte Struktur

Vom Bieter auszufüllen:
Produkt: Hersteller: Einbau durch:

............................................................................................................
1. Labor/Eignungsprüfung nach DIN EN 14877:2013

- Name Prüfinstitut:...............................................
- DIN EN ISO/IEC 17025-Registriernummer:.....................................
- Ausstellungsdatum:..........................................................................
- Prüfzeugnis-Nr.:...........................................

2. Umweltverträglichkeitsprüfung nach DIN 18035-6:2021 Tab. A 1

- Name Prüfinstitut: ..................................................
- DIN EN ISO/IEC 17025-Registriernummer: .....................................
- Ausstellungsdatum: ..............................................
- Prüfzeugnis-Nr.: ....................................................

3  Gütenachweis gem. RAL-GZ 943/1:2014 o. gleichwertig

- Name Prüfinstitut:........................................
- DIN EN ISO/IEC 17025-Registriernummer:
- Ausstellungsdatum:....................................
- Gütenachweis Nr.: ......................................
- Gütenachweis gültig bis:.............................
Menge: 2400,000 m2

**91.4 Kontrollprüfungen**
Messen der Belagsdicke des Kunststoffbelags, gemäß DIN 14877: 2013- 12 Tab. 4 Prüfverfahren gemäß EN 1969
Anforderung ≥ 10 mm

Messen des Kraftabbaus des Kunststoffbelags, gemäß DIN 14877: 2013- 12 Tab. 4. Prüfverfahren gemäß EN 14808
Anforderung: An keiner Messstelle darf das Prüfergebnis für den Kraftabbau um mehr als ± 5% von dem Mittelwert abweichen, der aus den Ergebnissen für alle Messstellen berechnet wurde.

Messen der vertikalen Verformung des Kunststoffbelags, gemäß DIN 14877: 2013-12 Tab. 4. Prüfverfahren gemäß EN 14809 Anforderung: ≤ 3 mm
3m Richtlatte

Messen der Griffigkeit des Kunststoffbelags, gemäß DIN 14877- 2013-12 Tab. 4. Prüfverfahren gemäß EN 13036-4
Anforderung:
trocken: 80 bis 110
nass:  55 bis 110
An keiner Messstelle darf das Prüfergebnis für den Kraftabbau um mehr als ± 5% von dem Mittelwert abweichen, der aus den Ergebnissen für alle Messstellen berechnet wurde.

Messen der Ebenheit des Kunststoffbelags, gemäß DIN 14877: 2013-12 Tab. 4. Prüfverfahren gemäß EN 13036-4
Anforderung:
4m Richtlatte
Sollwert ≤ 6 mm, maximal zulässige Abweichung 8 mm;
0,3 m Richtlatte
Anforderung ≤ 2 mm, maximal zulässige Abweichung 0 mm.

Messkörper: Gesamtsystem Kunststoffflächen im eingebauten Zustand.

Die fünf Messverfahren sind als 1 Prüfung zusehen und an 8 unterschiedlichen Stellen, die durch die BL festgelegt werden, durchzuführen.

Die Prüfungen müssen durch ein zugelassenes Labor/Unternehmen erfolgen, dies ist vorab dem AG mitzuteilen. Die Kontrollprüfungen werden im Zweifelsfall durch den AG veranlasst. AG und BL sind vor der Prüfung zu informieren.
Der Prüfbericht ist in Papierform und digital zu übergeben.
Die Prüfgebühren sind einzukalkulieren.
Menge: 6,000 St

**91.5 Linierung Segmente**
Markierung der Segmente für eine Kampfbahn Typ B in
wetterfester Farbe (in verschiedenen Farbtönen) in 3
bis 5 cm Breite unter Einhaltung der DIN 18035, Teil 6
sowie den "Internationalen Wettkampfbestimmungen"
(IWB) herstellen.
Folgende Markierungen sind aufzubringen:
Alle Strecken für 2 x Weit- u. Dreisprung, Hochsprung,
Diskus- u. Hammerwurf, Speerwurf, Anlauf Wassergraben.
Der E.P. gilt einschl. der erforderlichen Einmessung
durch einen vom DLV zugelassenen Vermesser.
Menge: 1,000 St

### 10 LAUFBAHN

**10.1 Sport-Einfassungsbord**
Sport-Einfassungsbord
nach EN 1340, mit Krallnut und Anschlagsteg für Kunststoff-Belag. Aus Beton C35/45 entsprechend EN 206-1, Maße B/H: 8/20 cm, sichtbar min. 4 cm, Länge: 100 cm, Oberkante beidseitig gefast. Der Rasenbord ist im vertieften Teil mit Kunststoff-Belag bauseits zu beschichten. Die freie Betonfläche erhält keine Kunststoffbeschichtung.
Liefern sowie höhen- und fluchtgerecht in gerader und gebogener Strecke verlegen und nach Herstellervorschrift auf einem ca. 20 cm starken Betonbett mit 10 cm breiten Seitenstützen aus mindestens Betongüte C12/15 einbauen.

Angebotenes Fabrikat: ‘....................................‘
  (vom Bieter einzutragen)
Menge: 460,000 m

**10.2 Entwässerungsrinne**
Entwässerungsrinne als Schlitzrinne für Sportanlagen,
Klasse A/B geprüft nach EN 1433 liefern und fachgerecht einbauen.
Nenngröße DN 125, ohne Eigengefälle, beidseitig beschichtbar,
mit Fundament und Rückenstütze aus Beton C 12/15, Rückenstütze
beidseitig, jeweils B x H: 10 cm x 15 cm u. Sockel.
Die Ausführung ist mit dauerhafter, kraftschlüssiger
Verbindung zwischen Rinne und Kunststoffbelag durch
geeignete Konstruktion sicherzustellen, wie z.B.
Verkrallnut und Vorbehandlung.
Die Rinne aus Polymerbeton, zu Verlegen in
gebogener Strecke oberflächengleich nach den
Einbauvorschriften des Herstellers und DIN 18035.
EP gilt einschließlich Erd- und Betonarbeiten und den
gebogenen Stücken für eine 400 m Rundlaufbahn.

Angebotenes Fabrikat: ‘....................................‘
  (vom Bieter einzutragen)
Menge: 180,000 m

**10.3 Zulage Rinne ohne Anschlag**
Ausführung der Rinne ohne Anschlag zum Überlaufen
für Speerwurf und An- bzw. Rücklauf Wassergraben.
Ausführung durchgängig als Zulage.
Menge: 35,000 m

**10.4 Abdeckung**
Kunststoffabdeckung für Laufbahn-Entwässerungssystem
entsprechend der vor Pos., Einlauf zweiseitig,
Ausführung gerade und gebogen, als Blindabdeckung für
die Entwässerungsrinne mit fluchtenden Stoßverbindungen
und Arretierzapfen.
Baulänge: 100,0 cm
Baubreite:  16,0 cm
Bauhöhe:  5,0 cm
Farbe:  weiß
Wanddicke:  5 mm
liefern und nach Herstellerangaben montieren.
EP gilt einschl. der erforderlichen Bogenstücke für
eine 400 m Rundlaufbahn und erf. Stirnwänden.

Angebotenes Fabrikat: ‘....................................‘
  (vom Bieter einzutragen)
Menge: 180,000 m

**10.5 Zulage Abdeckung mobil**
Zulage für die Abdeckung für den Speeranlauf sowie
Wassergraben, Abdeckung als mobile Variante.
Position gilt als Zulage.
Menge: 35,000 m

**10.6 Zulage Einlaufkasten**
Einlaufkasten für Laufbahn-Entwässerungssystem
für die Schlitzrinne als Ablaufkasten mit Schlammfang
mit Revisionsöffnung, einseitig beschichtbar.
Lichte Weite:  12,5 cm
Baulänge: 50,0 cm
liefern, versetzen nach den Einbauvorschriften des
Herstellers und an die Rohrleitung anschließen.
EP gilt als Zulage für vor Pos. Entwässerungsrinne.

Angebotenes Fabrikat: ‘....................................‘
  (vom Bieter einzutragen)
Menge: 10,000 St

**10.7 Geogitter zur Stabilisierung**
Geogitter zur Stabilisierung der Tragschicht liefern
und fachgerecht einbauen.
Art: Tensar HX165 gestrecktes, aus einer Kunststoffbahn
hergestelltes Geogitter mit Stabilisierungsfunktion nach
DIN ISO 10318 geprüft durch European Technical Assessment
ref: ETA 23-0504, hergestellt unter Verwendung einer
gestanzten und nach FGSV- Merkblatt M Geok E gestreckten,
Polymerbahn. Das Geogitter verfügt über Hochprofilrippen und
eine differenzierte, ungleichförmige Öffnungsgeometrie (Hexagon,
Trapez und Dreieck).
Höhe der Knoten: 3,2 mm
Die Zertifizierung des Herstellers gemäß EN ISO9001
sowie die Umweltunbedenklichkeit des Produktes gemäß
BBodSchV ist nachzuweisen.
Die Verlegung erfolgt gemäß der Verlegeanleitung des
Herstellers. Für alternativ angebotene Produkte ist die
gleichwertige Leistung des Systems (Tragfähigkeit auf
OK Tragschicht gemäß Anforderung) rechnerisch
nachzuweisen.
Der Nachweis und die Verlegeanleitung sind dem Angebot
beizufügen.
Abgerechnet wird die tatsächlich abgedeckte Fläche;
Überlappungsverluste bzw. Mehraufwendungen aufgrund
eines seitlichen Umschlags/einer seitlichen Verankerung
sind im EP entsprechend zu berücksichtigen.

Angebotenes Fabrikat: ‘....................................‘
  (vom Bieter einzutragen)
Menge: 3500,000 m2

**10.8 Ausgleichsschicht**
aus Splitt 0/11 liefern und fachgerecht herstellen.
Auftragsdicke im Mittel 3 cm
Menge: 3500,000 m2

**10.9 Ungebundene Tragschicht, Kunststoffflächen, 20 cm**
Ungebundene Tragschicht, Kunststoffflächen, 20 cm
Anforderungen, Eigenschaften, Körnung und
Zusammensetzung des Baustoffs müssen der DIN EN 14877
bzw. DIN 18035-6 entsprechen. Der Nachweis ist zu
erbringen. Tragschicht aus
Natursteinschotter-Splitt-Brechsand Körnung 0/32,
Schichtdicke 20 cm. Verdichtungsgrad DPr mind. 103 %,
zusätzliche Anforderungen an die profilgerechte Lage
und Ebenheit +/- 2 cm.
Menge: 3500,000 m2

**10.10 Feinplanum Kunststoffflächen gem. DIN 18035 / 6 herstellen**
Feinplanum Kunststoffflächen gem. DIN 18035/ 6 herstellen
Die Leistung versteht sich inkl. notwendiger Bodenbewegungen
zum Höhenausgleich innerhalb der Flächen.
Höhenlage: Grenzabmaß von der Nennhöhe: ± 30 mm
Ebenflächigkeit 1m ≤ 23 mm; 4m ≤ 30 mm
Menge: 3500,000 m2

**10.11 Untere gebundene wd Tragschicht**
Untere bituminös gebundene Tragschicht für Kunststoffflächen,
wasserdurchlässig, mit erhöhten Anforderungen
gemäß DIN 18035-6:2014 Tab. 4 und 5 wie folgt herstellen:

Bezeichnung Schicht:  PA 16
Bindemittelart:  70/100
Einbaudicke:  ca. 40 mm
Wasserdurchlässigkeit:  Wasserinfiltrationsrate >= 360mm/h
(>= 2 l Prüfflüssigkeit müssen in 5 min abgeflossen sein)
Gefälle:  Max. 1 %, soweit nicht geringere Gefälle
  sportfunktionell gefordert werden
Randeinfassung:  Grenzabmaße von der Nennhöhe +- 5 mm,
  jedoch auf 1 m Länge nur +- 2 mm
Ebenheit:  Stichmaße als Grenzwert bei Messpunktabstand
  gemäß DIN 18035-6:2014 Tab. 5 Zeile 4
Menge: 3500,000 m2

**10.12 Obere gebundene wd Tragschicht**
Obere bituminös gebundene Tragschicht für Kunststoffflächen, wasserdurchlässig, mit erhöhten Anforderungen
gemäß DIN 18035-6:2014 Tab. 4 und 5 wie folgt herstellen:

Bezeichnung Schicht:  PA 8
Bindemittelart:  70/100
Einbaudicke:  ca. 25 mm
Wasserdurchlässigkeit:  Wasserinfiltrationsrate >= 360 mm/h
(>= 2 l Prüfflüssigkeit müssen in 5 min abgeflossen sein)
Gefälle:  Max. 1 %, soweit nicht geringere Gefälle
  sportfunktionell gefordert werden
Randeinfassung:  Grenzabmaße von der Nennhöhe +- 5 mm,
  jedoch auf 1 m Länge nur +- 2 mm
Ebenheit:  Stichmaße als Grenzwert bei Messpunktabstand
  gemäß DIN 18035-6:2014 Tab. 5 Zeile 4
Menge: 3500,000 m2

**10.13 Randaussparung entlang den Einfassungen**
Herstellen einer Randaussparung entlang den Einfassungen.
Tiefe ca. 2 cm, Breite ca. 2 cm
Menge: 1050,000 m

**10.14 Unterlage reinigen**
Anfallendes Kehrgut aufnehmen und fachgerecht entsorgen
einschl. der Entsorgungskosten.
Menge: 3500,000 m2

**10.15 Kunststoffhaftbrücke 200 g/qm**
Kunststoffhaftbrücke liefern und fachgerecht aufbringen,
s. Vorposition. Auftragsgewicht mind. 200 g/m².

Angebotenes Fabrikat: ‘....................................‘
  (vom Bieter einzutragen)
Menge: 3500,000 m2

**10.16 Wasserundurchlässiger Kunststoffbelag Typ D**
Wasserundurchlässiger Kunststoffbelag Typ D als
gießbeschichteter Belag für die Laufbahn DIN EN 14877:
2013 Normtyp D, gießbeschichtet, wasserundurchlässig,
in einer Gesamtdicke von ca. 13 mm, Farbe ziegelrot, gem.
DIN EN 14877:2013, DIN 18035-6:2014 und RAL-GZ 943/1:
2014 o. glw.,  liefern und spikefest in Sandwichbauweise wie
folgt fachgerecht herstellen.
Aufbau wie folgt:

1. Basisschicht:  Gummigranulat/-fasern und
  Polyurethan geschüttet
  Dicke: 10 mm, Farbe: schwarz
2. Oberschicht:  Polyurethan gegossen und
  EPDM-Granulat eingestreut
  Dicke: 3 mm, Farbe: ziegelrot
3. Oberfläche:  Granulat mit sichtbarer Spitze eingestreut.

Produktbezeichnung: Rekortan M o. glw.

Vom Bieter anzugeben:

Produkt:  ...............................................
Hersteller:  ................................................
Einbau durch:  .............................................

1. Labor/Eignungsprüfung nach DIN EN 14877:2013
   - Name Prüfinstitut:  ........................................
   - DIN EN ISO/IEC 17025-Registriernummer:  ...........................
   - Ausstellungsdatum:  ........................................
   - Prüfzeugnis-Nr.:  ........................................

2. Umweltverträglichkeitsprüfung nach RAL-GZ 943-1 Abs. 1-2.5
  - Name Prüfinstitut:  ........................................
   - DIN EN ISO/IEC 17025-Registriernummer:  .................................
   - Ausstellungsdatum:  ........................................
   - Prüfzeugnis-Nr.:  ........................................

3. Gütenachweis gem. RAL-GZ 943/1:2014 o. glw.
   - Name Prüfinstitut:  ..........................
   - DIN EN ISO/IEC 17025-Registriernummer:  ............................
   - Ausstellungsdatum:  ........................................
   - Gütenachweis Nr.:  ........................................
   - Gütenachweis gültig bis:  ........................................
Menge: 3500,000 m2

**10.17 Kontrollprüfungen**
Messen der Belagsdicke des Kunststoffbelags, gemäß DIN 14877: 2013- 12 Tab. 4 Prüfverfahren gemäß EN 1969
Anforderung ≥ 10 mm

Messen des Kraftabbaus des Kunststoffbelags, gemäß DIN 14877: 2013- 12 Tab. 4. Prüfverfahren gemäß EN 14808
Anforderung: An keiner Messstelle darf das Prüfergebnis für den Kraftabbau um mehr als ± 5% von dem Mittelwert abweichen, der aus den Ergebnissen für alle Messstellen berechnet wurde.

Messen der vertikalen Verformung des Kunststoffbelags, gemäß DIN 14877: 2013-12 Tab. 4. Prüfverfahren gemäß EN 14809 Anforderung: ≤ 3 mm
3m Richtlatte

Messen der Griffigkeit des Kunststoffbelags, gemäß DIN 14877- 2013-12 Tab. 4. Prüfverfahren gemäß EN 13036-4
Anforderung:
trocken: 80 bis 110
nass:  55 bis 110
An keiner Messstelle darf das Prüfergebnis für den Kraftabbau um mehr als ± 5% von dem Mittelwert abweichen, der aus den Ergebnissen für alle Messstellen berechnet wurde.

Messen der Ebenheit des Kunststoffbelags, gemäß DIN 14877: 2013-12 Tab. 4. Prüfverfahren gemäß EN 13036-4
Anforderung:
4m Richtlatte
Sollwert ≤ 6 mm, maximal zulässige Abweichung 8 mm;
0,3 m Richtlatte
Anforderung ≤ 2 mm, maximal zulässige Abweichung 0 mm.

Messkörper: Gesamtsystem Kunststoffflächen im eingebauten Zustand.

Die fünf Messverfahren sind als 1 Prüfung zusehen und an 8 unterschiedlichen Stellen, die durch die BL festgelegt werden, durchzuführen.

Die Prüfungen müssen durch ein zugelassenes Labor/Unternehmen erfolgen, dies ist vorab dem AG mitzuteilen. Die Kontrollprüfungen werden im Zweifelsfall durch den AG veranlasst. AG und BL sind vor der Prüfung zu informieren.
Der Prüfbericht ist in Papierform und digital zu übergeben.
Die Prüfgebühren sind einzukalkulieren.
Menge: 6,000 St

**10.18 Linierung Laufbahn**
Markierung der Laufbahn für eine Kampfbahn Typ B in
wetterfester Farbe (in verschiedenen Farbtönen) in 3
bis 5 cm Breite unter Einhaltung der DIN 18035, Teil 6
sowie den "Internationalen Wettkampfbestimmungen"
(IWB) herstellen.
Folgende Markierungen sind aufzubringen:
Alle Strecken für 6 Rundlaufbahnen und 6 Sprintstrecken,
Hürdenlauf.
Der E.P. gilt einschl. der erforderlichen Einmessung
durch einen vom DLV zugelassenen Vermesser.
Menge: 1,000 St

**10.19 Alueloxierte Schilder**
Alueloxierte Schilder in verschiedenen Farben
entsprechend den Vorschriften der "Internationalen
Wettkampfbestimmungen" (IWB), Schrift eingeprägt, auf
der Kantensteinbegrenzung dauerhaft montieren.
Der E.P. gilt einschließlich der Einmessung, durch
einen vom DLV zugelassenen Vermesser.
Menge: 320,000 St

**10.20 Beschichtete Hülsendeckel**
Beschichtete Hülsendeckel liefern und einbauen.
Menge: 6,000 St

**10.21 Einmessen einer 400 m-Rundlaufbahn**
Einmessen einer 400 m-Rundlaufbahn, entsprechend der
ALB-Bestimmungen und sichern der Radienmittelpunkte durch
einen vom DLV anerkannten Vermessungsingenieur.
Menge: 1,000 psch

**10.22 Bahnzeugnis**
Ausstellung eines Bahnzeugnisses in dreifacher Ausfertigung
für die jeweiligen Landesverbände, für den DLV und für den Bauherrn. Ermittlung der Baulänge und der theoretischen
Lauflinie, sowie Ermittlung der Hindernisstrecke ist Inhalt
dieser Position und muss im Bahnzeugnis durch
einen vom DLV zugelassenen Vermesser erfasst sein.
Menge: 1,000 psch

**10.23 Planung**
Planung des Zeit- und Bewegungsmesssystems
Technische Abklärung und planerische Umsetzung der Zeit
messanlage einschl. Baustelleneinrichtung und Stellung der erf.
Maschinen und Einrichtungen.
Menge: 1,000 psch

**10.24 Vermessung**
Einmessen der für die Zeitmessanlage "Polytan SmarTrack
s" benötigten Zeitmesspunke durch einen Vermessungsinge
nieur.
Menge: 1,000 psch

**10.25 Bohrlöcher**
Erstellen der Bohrlöcher für die Aufnahme der Hülsen
für die Magnete mittels Kernbohrung, DN 40 mm
Hülsen liefern und in Bohrlöcher einsetzen.
Menge: 50,000 St

**10.26 Magnete liefern + einbauen**
Liefern und Einbauen der Magnetelemente der Zeitschranken,
Deckel der Hülsen einlegen und Verschließen der Bohrlöcher mit gebundener Tragschicht
Menge: 50,000 St

**10.27 Beschilderung**
Beschriftung und Beschilderung der Anlage, incl.
Erstellung und Produktion sowie fachgerechtem Einbau.
Menge: 1,000 St

**10.28 Einweisung**
Einweisung in das  Zeit- und Bewegungsmesssystem durch
geschultes Fachpersonal.
Menge: 1,000 psch

### 11 SPORTANLAGEN

**11.1 EINFASSUNG MIT GUMMIPROFIL**
Randsteine aus Polymerbeton mit Gummiprofil
liefern und fachgerecht einbauen.
Gummiprofil aus elastischem, witterungsbeständigem
EPDM-Material mit eingearbeiteten Luftkammern, fest im
Unterteil eingegossen.
Maße: 100 x 6 x 20 cm, Farbe schwarz
EP gilt einschl. dem Betonfundament und den erforderlichen
Erdarbeiten.

Angebotenes Fabrikat: ‘....................................‘
  (vom Bieter einzutragen)
Menge: 50,000 m

**11.2 RIGOLE**
unterhalb der Sprunggruben ist ein 1,0 x 1,0 x 1,0m
große Fläche mit Schotter 0/ 56 mm zu
füllen und, das Planum unterhalb des Sandes ist mit
einem gleichmäßigen Gefälle von der Randeinfassung
bis zur Rigole von 2 % zu versehen.
Menge: 2,000 St

**11.3 SCHUTZ-/ TRENNVLIES**
gemäß DIN 18531 verlegen in Sandspielfläche
mechanisch verfestigter Spinnfaservliesstoff, 100 %
Kunststofffaser, Festigkeitsklasse GRK 2, Dicke ca. 1 mm,
Gewicht ca. 100 g/m²
Überlappungen mit mind. 25 cm Breite sind einzukalkulieren

Angebotenes Fabrikat: ‘....................................‘
  (vom Bieter einzutragen)
Menge: 55,000 m2

**11.4 EINBAUWANNE ABSPRUNGBALKEN**
aus Aluminium für Weit- und Dreisprung verstellbar in Höhe und Neigung liefern und fachgerecht einbauen, Abmessung 122 x 34 x 10 cm, Wandstärke 4 mm, zur Aufnahme von Wettkampfbalken Abmessung 122 x 34 x 10 cm, beide Längsseiten vertieft mit Ausgleichsstücken zum sauberen Anbau des Kunststoffbelages, mit zusätzlicher Seitenwandverstärkung, Distanzstücke und Fundamentanker für maßgerechten Einbau, Bodenplatten aus Aluminium, in Höhe und Neigung verstellbar, TÜV geprüft mit Zertifikat, mit IAAF Zertifikat, Betonfundament: C25/30 Abm. 140 x 55 x 20 cm, Einbau gemäß Herstellerangaben.
Vor Bestellung ist eine Freigabe des Bauherrn erforderlich!

Angebotenes Fabrikat: ‘....................................‘
  (vom Bieter einzutragen)
Menge: 4,000 St

**11.5 Absprungbalken**
aus Aluminium-Grundprofil liefern und einsetzen; mit gehärtetem
Laufbahnbelag (UV-beständig) beschichtet: eine Seite: weiß -
eine Seite: rot, 3-fach Nutzung als Wettkampf-, Trainings-
/Schulsport-, oder Blindbalken; 2-teilig mit innenliegender Arretierung
zum Verspannen in der Einbauwanne; Verspannung & Herausnahme
muss mit einem Schlüssel möglich sein; Einschließlich Einlegeprofil;
Abmessung 122 x 34 x 10 cm; TÜV geprüft mit Zertifikat; IAAF Zertifikat.

Angebotenes Fabrikat: ‘....................................‘
  (vom Bieter einzutragen)
Menge: 4,000 St

**11.6 Weitsprunggrube verfüllen**
Sandfüllung für Weitsprunggrube mit gewaschenem, abriebfesten
Sand frei von Fremsdtoffe, Farbe: hell
Grubentiefe/Füllhöhe: 40 cm, im gesetzten Zustand.
Nachsackungen sind zu ergänzen. Die Sprunggrube muss
mit Sand gefüllt sein, dessen Oberfläche niveaugleich mit dem
Absprungbalken sein muss.
Die Zusammensetzung des Sandes entspr. den folgenden
Anforderungen, ein entsprechendes Zertifikat ist vor Einbau vorzulegen:
Körnung: mindestens 0,25 mm/max. 2,0 mm;
Kornform: Kanten gerundet bis kugelförmig;
Bestandteile < 0,2 mm: ≤ 5 Massenanteil in %; Gehalt an
SiO2: ≥ 96 Massenanteil in %; Gehalt an CaCO3: ≤ 3 Massenanteil in %; Einbauwassergehalt: ≤ 0,5 Massenanteil in %.
profilgerechter Einbau. Ausführung in zwei Gruben.
Menge: 55,000 m3

**11.7 Sandfangrinne Sprungrube**
als einreihige äußere Umrandung der Sprunggrube in U-Form.
Rinne als Außenrinne, aus Polymerbeton, mit einseitiger
Metallzarge, Abdeckung aus verstärktem Metallgitterrost,
Stahl verzinkt mit aufliegender, festmontierter Gummimatte.
Maße L/B/H: 100/50/14 cm, einschl. der Passstücke liefern
sowie höhen- und fluchtgerecht verlegen auf einem 10 cm
starken Betonbett mit 8 cm breiten Seitenstützen aus mindestens
Betongüte C12/15 nach EN 206/1. Entsprechend der
Herstellervorschrift  ist darauf zu achten, dass pro Seitenstrang
ein oder zwei Entwässerungsmöglichkeiten zur Versickerung
nach unten mittels Rohranschlüsse vorzusehen sind.

Angebotenes Fabrikat: ‘....................................‘
  (vom Bieter einzutragen)
Menge: 55,000 m

**11.8 Stirnwand für Sandfangrinnen**
Stirnwand entspr der vor Pos. liefern und montieren.
Menge: 4,000 St

**11.9 Ungebundene Tragschicht, Tennenflächen, 15 cm**
Ungebundene Tragschicht, 15 cm Anforderungen,
Eigenschaften, Körnung und Zusammensetzung des
Baustoffs müssen der DIN EN 14877
bzw. DIN 18035-5 entsprechen. Der Nachweis ist zu
erbringen. Tragschicht aus
Natursteinschotter-Splitt-Brechsand Körnung 0/32,
Schichtdicke 15 cm. Verdichtungsgrad DPr mind. 103 %,
zusätzliche Anforderungen an die profilgerechte Lage
und Ebenheit +/- 2 cm.
Menge: 200,000 m2

**11.10 Dynamische Schicht Kugelstoßfläche**
Dynamische Schicht, 6 cm Anforderungen,
Eigenschaften, Körnung und Zusammensetzung des
Baustoffs müssen der DIN EN 933-1, EN 1367-1
bzw. DIN 18035-5 entsprechen. Der Nachweis ist zu
erbringen. Körnung 0/16, Feinanteil <0,063 mm> 7%,
Schichtdicke 6 cm. Wasserdurchlässigkeit > 2x10 hoch -3,
zusätzliche Anforderungen an die profilgerechte Lage
und Ebenheit +/- 2 cm.
Menge: 150,000 m2

**11.11 Tennenfläche Kugelstoß**
Tennenbelag entspr. der DIN 18035-5 liefern und herstellen.
Einbaustärke im verdichteten Zustand: 60 mm
mit einseitigem Gefälle
Einbau erfolgt 5 mm über der Einfassung
Ebenheit unter der 1-M-Latte < 4 mm
Baustoffe müssen den Anforderungen an die Umweltverträglichkeit
nach RAL-GZ515/1 erfüllen.
EP gilt einschl. dem Nachweis des Materials an alle erforderlichen,
Eigenschaft dies gilt auch für die Wasserdurchlässigkeit.
Menge: 150,000 m2

**11.12 Einfassung Kugelstoßanlage**
Randsteine aus Polymerbeton mit Gummiprofil
liefern und fachgerecht einbauen.
Gummiprofil aus elastischem, witterungsbeständigem
EPDM-Material mit eingearbeiteten Luftkammern, fest im
Unterteil eingegossen.
Maße: 100 x 6 x 20 cm, Farbe schwarz
EP gilt einschl. dem Betonfundament und den erforderlichen
Erdarbeiten.

Angebotenes Fabrikat: ‘....................................‘
  (vom Bieter einzutragen)
Menge: 55,000 m

**11.13 Kugelstoßring**
bestehend aus Aluminium mit Betonfertigteil (fertig eingegossene
Betonplatte); Durchmesser 213,5 cm; behindertengerechte Ausführung;
4 Revisionsschächte am Ring befestigt, dadurch keine zusätzlichen
Fundamente für die Hülsen erforderlich; aus Spezial-T-Profil gefertigt;
maßgenau gebogen; mit wannenförmig ausgebildeten Deckel für die
Revisionsschächte. mit Beschichtung Kunststoffbelag und
IAAF-Zertifikat; liefern und fachgerecht gemäß Herstellerangaben auf
25 cm Beton C 25/30, einschl. Erdaushub, Aushub laden und entsorgen.

Angebotenes Fabrikat: ‘....................................‘
  (vom Bieter einzutragen)
Menge: 1,000 St

**11.14 Kugelstoßbalken**
aus gehärtetem Kunststoff, weiß; mit Einfräsung als Markierung
für den Wurfsektor; außen gerade, innen gebogen; liefern und einbauen.
Einbau an Kugelstoßring der Vorposition gemäß Herstellerangaben.

Angebotenes Fabrikat: ‘....................................‘
  (vom Bieter einzutragen)
Menge: 1,000 St

**11.15 Wassergraben**
Wassergraben 3-teilig bestehend aus 2 Seitenwände,
1 Stirnwand liefern und fachgerecht einbauen.
Tiefe: max. von 50 cm.  Art: Aluminium mit Spezial-Bord-
wandprofilen versiegelt.
Markierungsschienen als Bezugskante für Wassergrabenschräge
Oberes Abschlussprofil zum sauberen Anbau des
Kunststoffbelags Bodenhülse Spezial mit Kippdeckel an der
Stirnseite angeschweißt, zur Aufnahme vom Wassergraben-Hindernis.
Mit Versorgungsschacht für den Wassergraben aus
Aluminium und hat eine Abmessung von 485 x 460 x 790 mm.
Der Schacht einschl. der  Gewindeanschlüsse für den Zu- und Ablauf. Die Abdeckung des Schachts ist beschichtbar mit Kunststoff.
EP gilt einschl. den erf. Erd- sowie Fundamentarbeiten
und der Kunststoffbeschichtung des Deckels.

Angebotenes Fabrikat: ‘....................................‘
  (vom Bieter einzutragen)
Menge: 1,000 St

**11.16 Wassergraben Abdeckung**
Auflageböcke für die Wassergraben-Abdeckung bestehend aus
3 Aluminium-Blöcken, die in Höhe und Länge verstellbar sind.
Wassergraben-Abdeckung aus mind. 45 mm starkem Aluminium-Spezialprofil
und hochwertiger Nut- und Federverbindung.
Das Abschlussprofil ist angeschrägt und arretierbar.
Die Oberfläche der Abdeckung mit Aufkantung für die Kunststoffbeschichtung.
Vollständig liefern und fachgerecht aufbauen.
EP gilt einschl. der Kunststoffbelegung der Abdeckung.

Angebotenes Fabrikat: ‘....................................‘
  (vom Bieter einzutragen)
Menge: 1,000 St

**11.17 Wassergraben Hindernis**
Höhenverstellbares Wassergraben-Hindernis liefern und
einbauen.
Art: aus Aluminium, Länge 3,66 m,
Balken schwarz/weiß lackiert
Worl Athletics Zertifiziert und in 3 Höhen verstellbar.
Menge: 1,000 St

**11.18 Speerabwurfbogen**
WA zertifizierte Speerabwurfbogen aus Flachaluminium,
weiß lackiert. Mit den Spikes zur Befestigung auf der Laufbahn.
Material: Flachaluminium, weiß lackiert
Maße: Länge 4 m, Bogen mit Radius 8 m
Profil Breite 70 mm, Höhe 8 mm
Mit Spikes für den Laufbahnbelag
IAAF zertifiziert liefern und fachgerecht einbauen.

Angebotenes Fabrikat: ‘....................................‘
  (vom Bieter einzutragen)
Menge: 1,000 St

**11.19 Einstichkasten mir Abdeckung**
Der Einstichkasten mit Arretierung liefern und fachgerecht einbauen.
Art: robusten Edelstahl Ausführung, Wandstärke des Einstichkastens
mind. 3 mm, die Stärke der Stirnseite mind. 5 mm stark.
Abdeckung für die Einstichkasten aus Aluminium.
Die Abdeckung kommt mit Arretierung, ist mit Kunststoffbelag
beschichtbar und begehbar.
Der Einstichkasten zertifiziert durch World Athletics, DLV und
zugelassen für nationalen und internationalen Wettkämpfen.
EP gilt einschl. den erf. Erd- sowie Fundamentarbeiten
und der Kunststoffbeschichtung der Abdeckung.

Angebotenes Fabrikat: ‘....................................‘
  (vom Bieter einzutragen)
Menge: 1,000 St

**11.20 Diskuswurfring**
Diskusring als Betonfertigteil, zertifiziert durch World Athletics
250 cm Durchmesser aus Aluminium, maßgenau gebogen,
mit fertig eingegossener Betonplatte. In behindertengerechter
Ausführung, mit 4 Revisionsschächten am Ring befestigt
mit Transportschlaufen und umlaufender Verkrallnut für den
Kunststoffbelag liefern und fachgerecht einbauen.
EP gilt einschl. der Fundamentarbeiten.

Angebotenes Fabrikat: ‘....................................‘
  (vom Bieter einzutragen)
Menge: 1,000 psch

**11.21 Bodenhülsen Diskuswurfschutzgitter**
Bodenhülse ovales Profil liefern und fachgerecht einbauen.
Abmessung von 100 x 120 mm, Einstecktiefe mind. 500 mm
für vorhandenes Diskuswurfschutzgitter.
Art: Aluminium mit losem Deckel
EP gilt einschl. den erf. Erd- sowie Fundamentarbeiten einschl.
der Abstimmung mit dem vorhandenen Netzen vor Ort.

Angebotenes Fabrikat: ‘....................................‘
  (vom Bieter einzutragen)
Menge: 8,000 St

**11.22 Diskuswurfnetz einbauen**
bauseits lagerndes Netz komplett und fachgerecht in die
erstellten Bodenhülsen einbauen.
EP gilt einschl. erforderlicher Kleinteile.
Menge: 1,000 psch

**11.23 Tore für American Footballl**
American-Football Tor aus Aluminium starr, pressblank,
4-teilig, einschl. Hülsen liefern und fachgerecht einbauen.
Das Aluminiumprofil des Standrohres mit dem Querschnitt
115 x 100 mm und einer Materialstärke von 4 auf 6 mm
mit innen liegenden Verstärkungsrippen. Im oberen Bereich
Aluminiumprofile zur Aufnahme des Querrohres angeschweißt.
Querrohr aus Aluminium Rechteckprofil, 120 x 60 mm,
Wandungsstärke 4 mm. Die Uprights werden in eine Aufnahme
des Querrohres gesteckt und für den Auf- und Abbau durch
das Querrohr heruntergelassen bzw. hochgeschoben werden.
Arretierung der Uprights mittels Durchgangsschrauben.
Art:
- Abstand zwischen den Uprights von 5,64m
- Höhe der Uprights von 6,10m
- Auslage von 1,50m
- Höhe des Querrohres von 3,05 m
- In Aluminium blank
- Bodenhülse
- Schutzpolsterung Standrohr
EP gilt einschl. der Erd- und Fundamentarbeiten.

Angebotenes Fabrikat: ‘....................................‘
  (vom Bieter einzutragen)
Menge: 2,000 St

**11.24 Bodenhülsen Fussballtore**
Bodenhülse ovales Profil liefern und fachgerecht einbauen.
Abmessung von 100 x 120 mm für Fußballtore
Art: Aluminium mit Kippdeckel über eine innenliegende Laufschiene
Die Hülse beschichtbar mit einem Kunststoffbelag.
EP gilt einschl. den erf. Erd- sowie Fundamentarbeiten
und der Kunststoffbeschichtung des Deckels.

Angebotenes Fabrikat: ‘....................................‘
  (vom Bieter einzutragen)
Menge: 4,000 St

**11.25 Bodenhülsen für Eckfahnen**
Aus Aluminium, für Eckfahnenstangen inklusive Wende-Einsatz.
Bodenhülsen mit Ø60 mm, Wendeadapter höhenverstellbar
Reduziereinsatz für 50 mm Eckfahnenstangen und Bodenhülsendeckel.
mit grünem Kunstrasen Oberfläche, liefern und fachgerecht einbauen.
EP gilt einschl. den erf. Erd- sowie Fundamentarbeiten.

Angebotenes Fabrikat: ‘....................................‘
  (vom Bieter einzutragen)
Menge: 6,000 St

**11.26 Bodenhülsen Stabhochsprung**
Bodenhülse ovales Profil liefern und fachgerecht einbauen.
Abmessung von 100 x 120 mm für Stabhochsprungständer
Art: Aluminium mit Kippdeckel über innenliegende Laufschiene.
EP gilt einschl. den erf. Erd- sowie Fundamentarbeiten
und der Kunststoffbeschichtung des Deckels.

Angebotenes Fabrikat: ‘....................................‘
  (vom Bieter einzutragen)
Menge: 2,000 St

### 12 BEFESTIGTE FLÄCHEN

**12.1 Tragschicht für Platz- und Wegeflächen 30 cm**
Tragschicht für Platz- und Wegeflächen für BK 1,0 aus
kornabgestuftem Natursteingemisch nach Sieblinie 0/45 nach
ZTV-SoB-StB 04 und DIN 18315 fachgerecht herstellen.
Der Einbau ist bei optimalem Wassergehalt vorzunehmen, d. h.
das Anfeuchten des Materials ist in den EP einzurechnen.
Pro m² sind ca. 660 kg = 30 cm Schicht gleichmäßig
aufzubringen. Die Tragschicht ist mit schwerem
Verdichtungsgerät zu verdichten und mit einer statisch
wirkenden Walze oberflächig zu glätten. Alle Verdrückungen
sind aufzuholen, die Oberfläche ist profilgerecht abzulatten.
Wasserdurchlässigkeit im eingebauten Zustand:
> 5x10 hoch-5 m/s, Ev2-Wert: mind.  120 MN/m2
Menge: 780,000 m2

**12.2 Bordsteine**
Tiefbordstein DIN 483 liefern und auf einem Betonfundament
höhen- und fluchtgerecht mit erforderlichen Schnitten einbauen.
Fundamentbeton C16/20, ca. 20 cm stark
einschließlich Rückenstütze gem. DIN 18318 mit einer
unteren Breite von ca. 15 cm, bis ca. 10 cm unter Steinoberkante
und mit einer oberen Breite von mindestens 5 cm auszuführen.
Bordstein: 6 x 20 x 100 cm,
Farbe: grau
EP gilt einschl. dem Schnitt, hier sind 5 Schnitte einzukalkulieren.
Menge: 120,000 m

**12.3 Wassergebundene Deckschicht**
Wassergebundene Deckschicht gem. FLL herstellen.
Abweichung von der Nennhöhe max. 5
mm. Spaltweite unter der 4-m-Richtlatte max. 5 mm
Baustoff: Dolomitsand 0/7 mm
Schichtdicke: 1,5 cm, verdichtet
Menge: 30,000 m2

**12.4 Hydrant auf Höhe setzen**
vorh Hydrant auf Höhe setzen,
max. Ausgleichshöhe 10 cm
EP gilt einschl. Mörtel zum fachgerechten Einbau.
Menge: 1,000 St

**12.5 Schacht auf Höhe setzen**
vorh Schacht auf Höhe setzen, mit
Ausgleichsring max. Ausgleichshöhe 10 cm
EP gilt einschl. Mörtel zum fachgerechten Einbau.
Menge: 1,000 St

**12.6 Pflasterbelag, grau**
Pflasterbelag nach DIN 18 305 liefern und in
4 cm Sand 0/5 verlegen.
Material: Betonstein, entspr. der DIN EN 1338
Farbe:  grau
Verfugung: Sand 0/3 mm
Maße: 20 x 10 cm, Dicke 8 cm
Verlegeart: Reihenverband mit Versatz

Angebotenes Fabrikat: ‘....................................‘
  (vom Bieter einzutragen)
Menge: 500,000 m2

**12.7 Pflasterbelag bauseits lagernd**
Pflasterbelag bauseits lagernd nach DIN 18 305
4 cm Sand 0/5 verlegen.
Verfugung: Sand 0/3 mm
Maße: 20 x 10 cm, Dicke 8 cm
Verlegeart: Reihenverband mit Versatz
Menge: 200,000 m2

**12.8 Rasengitterstein liefern und einbauen**
Rasengittersteine nach ZTV Plfaster-StB 06 sowie
DIN 18 318 in 4 cm Sand 0/5 verlegen.
Material: Rasengitterplatte, entspr. der DIN EN1338
Farbe:  grau
Verfugung: Oberboden, bis mind. 4 mm unter Oberkante Stein
Maße: 60/40/8 cm
Verlegeart: im Verband, mit den Wegen laufend.
Das Platten sind vorab zu Bemustern!
Menge: 50,000 m2

**12.9 Schnittkanten Pflaster, 8 cm**
sauber maschinell geschnitten am Schneidetisch o.a.,
bei Rändern oder Einbauten, Schnittgröße nicht unter
einem halben Stein. Schutt und Reste des Betonpflasters
sind zu entsorgen.
Menge: 200,000 m

**12.10 Asphalttragschicht AC 22 T N**
Asphalttragschicht AC 22 T N liefern, einbauen und
verdichten.
Mischgutart: AC 22 T N nach TL Asphalt- StB
Bindemittel: 70/100 TL Bitumen- StB und DIN EN 12591
Belastungsklasse nach RST0 12: Geh- und Radwege
Einbaustärke: ca. 7 cm
Einbau ohne Randeinfassungen einseitig angrenzend
bestehenden Flächen, Breite ca. 0,50m, Handeinbau.
Im Bereich Abbruch Zaunsockel
Menge: 150,000 m2

**12.11 Bitumenhaltiges Bindemittel**
Bitumenhaltiges Bindemittel aufsprühen,
gem. ZTV Asphalt-StB, 0,2 bis 0,3 kg/m2,
lösemittelhaltige Bitumenemulsion C 40B5-S TL BE-StB
und DIN EN 13808,
ganzflächig, auf Asphalttragschichten, für den Einbau
von Asphaltdeckschichten aus Asphaltbeton.
Menge: 150,000 m2

**12.12 Asphaltdeckschicht aus AC 8 D N**
Asphaltdeckschicht aus AC 8 D N liefern und einbauen
gem. ZTV Asphalt-StB.
Belastungsklasse nach RStO 12: Bk 1,0
Einbaustärke: 4 cm
Abweichung von der Sollhöhe: </= 1 cm
Unebenheiten: </= 10 mm auf 4m Messstrecke
Mischgutart: AC 8 D N nach TL Asphalt- StB
Bindemittel = 70/100
Einbau zwischen Randeinfassungen und bestehenden
Flächen, Breite ca. 2,50 m.
Bei Anschlüssen mit Randanschlüssen sind die
Randeinfassungen selbst mit geeigneten Mitteln zu schützen.
Menge: 150,000 m2

**12.13 Abstreuung liefern und von Hand aufbringen.**
Abstreuung liefern und von Hand aufbringen.
Material bituminierter Splitt
Körnung 1/3 mm
Abstreumenge 1,0 kg/m²
Streugut im Zuge der Verdichtung anwalzen / andrücken
Überschüssiges Streugut ist aufzunehmen und anfallendes
Material fachgerecht zu entsorgen.
Menge: 150,000 m2

**12.14 Fugenverguss herstellen**
Fugen gemäß TV Fug. StB herstellen. Asphaltschnitt,
10 mm breit, 35 mm tief herstellen, Fugen reinigen und
mit polymermodifizierten Bitumen volldeckend heiß vergießen,
Übergießungen sind restlos und rückstandsfrei zu entfernen.
Menge: 90,000 m

### 13 AUSSTATTUNG

**13.1 Barriere einbauen u.montieren**
Barriere einbauen u.montieren
Aluminiumrohr 60 x 2,5 m, Oberfläche techn.-eloxiert
Farbe: mattsilber
Barrieren-Stecksystem, Ausführung: gerade
Pfostenabstand: ca. 2500 mm
Pfostenlänge: 1,4 m, Höhe d. Handlaufs ca. 1,1 m über Gelände.
Barriere einschl. der erforderlichen T- und Endstücke liefern und
einbauen u.montieren, einschl. sämtl. Erdarbeiten,
Abfuhr verdrängter Erdmassen einschl. der Entsorgungskosten.
Einbau in Einzelfundamente 40x40x80cm entspr. Herstellerangaben aus Beton, bzw. statischen Erfordernissen.
Abrechnung nach Aufmaß.
Menge: 460,000 m

**13.2 Fundamentbeton**
Köcherfundamente gemäß statischer Berechnung für Flutlichtmasten
herstellen nach DIN 1045 und DIN EN 206,
Material: mind. Beton BC 20/25 mit Bewehrung
  Volumen = 7,58 m³
Masse:  200 x 200 cm
Höhe:  200 cm
Aussparung: Leerrohr DN 600 (mittig)
  Tiefe = 150 cm
Fundament nach Herstellerangaben, statischer Berechnung und
Fundamentplan höhengerecht einschl. Verschalung sowie der
kompletten Erdarbeiten einbauen, Bodenklasse: GK1 schwachbindiger Boden bis  anlehmiger Sand mit Lößanteilen, mit
anthropogenen Anteilen, wie Bauschutt, A nach DIN 18300
profilgerecht lösen, laden und entsorgen,
Fundamentlöcher nach der Montage vergießen, mit Beton C 20/25,
insgesamt 6 Stück, Fundament einschl. Leerrohr DN 150
zur Kabeldurchführung von Elektrokabeln.
EP gilt einschl. der Aufnahme und Entsorgung der Verschalung.
Menge: 48,000 m3

**13.3 Kabelverteilerschrank 70x70x90 cm**
aus Stahlbetonfertigteilen C 35/45 DIN 1045
Bemessen nach DIN Fachbericht 101 für Einwirkungen aus:
- Straßenverkehr (außergewöhnlich max. 100 kN Radlast)
DIN 4085 “Berechnung des Erddrucks”.
Schachtabdeckung nach DIN EN 124 und DIN 1229
Klasse B 400
Bestehend aus Bodenplatte, Kastenrahmen mit Aussparungen
für Kabelleerrohre DN 110, Adapter für Rohranbindung DN 50,
auspflasterbare Schachtabdeckung, tauchbeschichtet,
liefern und fachgerecht einbauen, einschl. der Verfugung und
des Fundamentes entspr. den Herstellerangaben.
Menge: 2,000 St

**13.4 Kabelverteilerschacht**
Unterflurlverteilerschacht aus frostsicherem Polymerbeton,
mit umlaufender Metallzarge und befahrbarer, zu
beschichtender Abdeckung - Belastungsklasse B125
nach EN 124 - Stahl verzinkt. Maße L/B/H: 60/60/60 cm,
liefern sowie höhen- und fluchtgerecht verlegen auf einem
15 cm starken Streifenfundament mit 8 cm breiten Seitenstützen aus mindestens Betongüte C12/15 nach
EN 206/1. Eine ausreichende Sickerpackung frostfrei
bis zum versickerungsfähigen Baugrund ist gemäß
Herstellervorschrift vorzusehen. Die Abdeckung ist
mit Kunststoff-Belag oder Kunstrasen zu beschichten.
Kabelschutzrohre sind anzuschließen.
Menge: 4,000 St

**13.5 Kabelverteilerschacht**
Unterflurlverteilerschacht aus frostsicherem Polymerbeton,
mit umlaufender Metallzarge und befahrbarer, zu
beschichtender Abdeckung - Belastungsklasse B125
nach EN 124 - Stahl verzinkt. Maße L/B/H: 60/60/60 cm,
liefern sowie höhen- und fluchtgerecht verlegen auf einem
15 cm starken Streifenfundament mit 8 cm breiten Seitenstützen aus mindestens Betongüte C12/15 nach
EN 206/1. Eine ausreichende Sickerpackung frostfrei
bis zum versickerungsfähigen Baugrund ist gemäß
Herstellervorschrift vorzusehen. Die Abdeckung ist
mit Kunststoff-Belag oder Kunstrasen zu beschichten.
Ausstattung mit zwei Steckdosenmuffen.
Kabelschutzrohre sind anzuschließen.
Menge: 9,000 St

### 14 VEGETATIONSFLÄCHEN

**14.1 Vegetationsschicht lockern, Tiefe 15 cm**
Vegetationsschicht kreuzweise lockern durch Aufreissen,
Tiefe 15 cm, Steine und Fremdkörper, Durchmesser 5 cm,
Unkraut und schwer verrottbare Pflanzenteile ablesen,
Dauerunkräuter ausgraben, Stoffe fachgerecht entsorgen,
Bodengruppe GFK 1 und 2, entspr. DIN 18 915.
Abrechnung in der Abwicklung.
Menge: 4000,000 m2

**14.2 Feinplanum herstellen**
Feinplanum für Wiesenfläche herstellen. Die Flächen
sind gemäß DIN 18 917 abzuziehen, wobei alle bei der
Boden- bearbeitung entstandenen Buckel und Mulden
sauber auszu- gleichen und absolut ebenflächige Flächen
herzustellen sind.
Alle Geländemodellierungen einschl. aller Böschungen
sind weich auszubilden.
Menge: 4000,000 m2

**14.3 Wiesenfläche herstellen**
Saatgutmischung wärmeliebender Saum ohne Gräser
oder Klee, mehrj. liefern, aussäen und anwalzen.
Mischung; re-natur oder gleichwertig,
ca. Wildblumen 50 %, Kulturpfl. 50 %
Nachweis der Mischung ist vorab der BL zu erbringen.
Wuchshöhe 70 bis 140 cm
Saatmenge mind. 5 g/m² je nach Aussaatvariante mehr
Aussaat erfolgt mit Hilfe von Quarzsand bzw. Trägermaterial.

Angebotenes Fabrikat: __________________
  (vom Bieter einzutragen)
Menge: 2500,000 m2

**14.4 Rasenfläche herstellen**
Rasenfläche entspr. RSM 2.3  für Gebrauchsrasen
und der DIN 18 917
Saatmenge 25 g/m² liefern und herstellen.
Menge: 1500,000 m2

### 15 FERTIGSTELLUNGSPFLEGE

**15.1 NACHSANDEN**
Die Pflasterfläche ist zweimalig im Zuge der Fertigstellungspflege nachzusanden.
Der erste Gang ist 2 Monate nach der Fertigstellung der Pflasterfläche einuzukalkulieren, der zweite Gang dann spätestens nach 6 Monaten.
Die Arbeitsgänge sind mindestens 3 Tage vorher der BL anzukündigen und das Fugenmaterial ist im EP einzurechnen.
Menge: 2,000 St

**15.2 Rasenfläche mähen**
Rasenflächen 6 x mähen, Schnitthöhe 3 cm.
Das Mähgut ist abzuharken und abzufahren.
Der E.P. gilt für sechsmaliges Mähen.
Menge: 1500,000 m2

**15.3 Sportrasenfläche mähen**
Sportrasenflächen 10 x mähen mit einem Spindelmäher,
Schnitt erfolgt bei 6 bis 8 cm.
Das Mähgut ist abzuharken und abzufahren.
Der E.P. gilt für zehnmalige Mahd.
Menge: 7900,000 m2

**15.4 Wiesenfläche mähen**
Wiesenflächen 1 x mähen, Schnitthöhe bis 80 cm.
Das Mähgut ist abzuharken und abzufahren.
Der E.P. gilt für einmaliges Mähen.
Menge: 2500,000 m2

**15.5 Rasenfläche wässern**
Rasenflächen im Rahmen der Fertigstellungspflege
gleichmäßig mit 20 l/m² wässern. Jeder Wässerungsgang ist mit der Bauleitung abzustimmen und nachzuweisen. Der E.P. gilt für 10- maliges Wässern.
Menge: 1500,000 m2

**15.6 Wiesenfläche wässern**
Wiesenflächen im Rahmen der Fertigstellungspflege
gleichmäßig mit 20 l/m² wässern. Jeder Wässerungsgang ist mit der Bauleitung abzustimmen und nachzuweisen. Der E.P. gilt für 4- maliges Wässern.
Menge: 2500,000 m2

**15.7 Sportrasenfläche düngen**
Sportrasenfläche im Rahmen der Fertigstellungspflege
gleichmäßig mit 40 g/m² NPK-Vollddünger mit Magnesium,
z: B. Rasenforanid düngen.
Jede Düngung ist mit der Bauleitung abzustimmen und
nachzuweisen. Der E.P. gilt für 2-maliges Düngen.

Angebotenes
Fabrikat:...........................................................
Menge: 7900,000 m2

### 16 MATERIALENTSORGUNG

**16.1 Entsorgung biologisch abbaubare Abfälle - 200201**
Siedlungsabfälle Garten- und Parkabfälle, nicht
gefährlich, Abfallschlüssel nach AVV
(Abfallverzeichnis-Verordnung) 200201 biologisch
abbaubare Abfälle, nicht schadstoffbelastet,
Herkunft:
- Haufwerk Grasnarbe
- Schnittgut Gehölze
- gefällte Bäume/Baumstämme
Leistungen:
- von Haufwerk aufnehmen, laden, transportieren und
entsorgen.
Abrechnung nach t auf der Grundlage des Wiegescheines
und vollständiger gesetzeskonformer Nachweisführung.
Menge: 8,000 m3

**16.2 DEPONIEKOSTEN KUNSTSTOFFE**
Aufladen und abfahren von zwischengelagerten, nicht
wieder zu verwendenden Materialien wie vor, jedoch
Material: Kunststoffe
Menge: 5,000 m3

**16.3 DEPONIEKOSTEN EISEN UND STAHL**
Entsorgungskosten für den Abfall, der vorhergehenden
Positionen. Es werden nur behördlich zugelassene
Deponien anerkannt, die durch Nachweis zu belegen sind.
Material: Eisen, Stahl u. Aluminium
Menge: 5,000 t

**16.4 Entsorgung Bitumengemische - 17 03 02**
Abfallbezeichnung: Bitumengemische mit Ausnahme
derjenigen, die unter 17 03 01 fallen
- ungefährlicher Abfall zur Beseitigung
- Bitumengemische 17 03 02
Herkunft:
- Haufwerke aus Bitumengemischen, Asphalt, bitm. Fugen
Leistungen:
von Haufwerk aufnehmen, laden, transportieren und
entsorgen.
Abrechnung nach t auf der Grundlage des Wiegescheines
und vollständiger gesetzeskonformer Nachweisführung.
Menge: 50,000 t

**16.5 Entsorgung Bauschuttgemische - 17 01 07**
Entsorgung Bauschuttgemische - 17 01 07
Abfallbezeichnung: Gemische aus oder getrennte
Fraktionen von Beton, Ziegeln, Fliesen und Keramik
- ungefährlicher Abfall zur Beseitigung
Herkunft:
- Haufwerke aus Schotter-/ Bauschutt-Bodengemisch,
überschüssiges Material aus Flächenabtrag,
Tragschichtmaterial o.ä.
Leistungen:
von Haufwerk aufnehmen, laden, transportieren und
entsorgen.
Abrechnung nach t auf der Grundlage des Wiegescheines
und vollständiger gesetzeskonformer Nachweisführung.
Menge: 150,000 m3

**16.6 Entsorgung Boden, Steine und Baggergut - 170504 - BM-F0***
Entsorgung Boden, Steine und Baggergut - 170504
Bodenmaterial der Materialklasse BG-F0* gem. EBV
Abfallbezeichnung: Bau- und Abbruchabfälle Boden,
Steine und Baggergut
- ungefährlicher Abfall zur Beseitigung
Herkunft:
- Haufwerke aus Bodengemischen, überschüssiger Boden
aus Flächenabtrag
Leistungen:
von Haufwerk aufnehmen, laden, transportieren und
entsorgen.
Abrechnung nach t auf der Grundlage des Wiegescheines
und vollständiger gesetzeskonformer Nachweisführung.
Menge: 350,000 m3

**16.7 Bodenmaterial der Materialklasse BG/BM-F3**
Bodenmaterial der Materialklasse BG/BM-F3 gem. EBV
Abfallbezeichnung: Bau- und Abbruchabfälle Boden,
Steine und Baggergut
- ungefährlicher Abfall zur Beseitigung, DK 0
Herkunft:
- Haufwerke aus Bodengemischen, überschüssiger Boden
aus Leitungsgräben
Leistungen:
von Haufwerk aufnehmen, laden, transportieren und
entsorgen.
Abrechnung nach m3 dem Aufmaß aus den Gräben
nach Breite und Tiefe im Ursprungszustand.
Menge: 550,000 m3

**16.8 Entsorgung Boden, Steine und Baggergut - 170504 – BM-F3***
Entsorgung Boden, Steine und Baggergut - 170504
Bodenmaterial der Materialklasse BM-F3* und DK I
Sonst wie vor.
Menge: 250,000 m3

### 17 STUNDENLOHNARBEITEN

**17.1 LANDSCHAFTSGÄRTNER**
Stundenlohn für Arbeiten auf besondere
Anweisung der Bauleitung,
- Landschaftsgärtner
einschl. tarifliche Zuschläge, Auslösungen
und Fahrtkosten.
Menge: 15,000 h

**17.2 FACHARBEITER**
Stundenlohn für Arbeiten auf besondere
Anweisung der Bauleitung,
- Facharbeiter
einschl. tarifliche Zuschläge, Auslösungen
und Fahrtkosten.
Menge: 15,000 h

**17.3 HYDRAULIKBAGGER**
Hydraulikbagger einschl. Fahrer
und Betriebsstoffen
Einsatz nach Angabe der Bauleitung
Fahrwerk mit Ketten,
mit Grabenlöffel.
Löffel-/ Korbinhalt 1 bis 1,5 m3.
Menge: 10,000 h

**17.4 LADERAUPE**
Laderaupe einschl. Fahrer
und Betriebsstoffen
Einsatz nach Angabe der Bauleitung
über 55 bis 88 kW.
Mit Heckaufreißer, 1zahnig.
Menge: 5,000 h

**17.5 RADLADER**
Radlader einschl. Fahrer
und Betriebsstoffen
Einsatz nach Angabe der Bauleitung
über 55 bis 88 kW.
Menge: 10,000 h

**17.6 MOTORSÄGE**
Motorsäge, mit Bedienung
und Betriebsstoffen
Einsatz nach Angabe der Bauleitung
Schwertlänge bis 40 cm.
Menge: 5,000 h

**17.7 HUBSTEIGER**
mit Bedienung, selbstfahrend,
und Betriebsstoffen
Einsatz nach Angabe der Bauleitung
Arbeitshöhe über 6 bis 10 m.
Menge: 5,000 h

**17.8 Holzhäcksler,**
StL-Nr. 97003927010101
Holzhäcksler,
mit Bedienung,
mit Antriebsaggregat,
für Holzdurchmesser bis 10 cm.
Menge: 5,000 h

**17.9 Pumpe einschl. Zubehör,**
StL-Nr. 9700393001220001
Pumpe einschl. Zubehör,
mit Bedienung,
als Tauchpumpe,
Leistung 2 bis 4 kW,
Menge: 5,000 h
